# Ersatzneubau Wehr Kotzen - Los 2
Angebotsaufforderung (GAEB DA XML 3.3, DA83)
Projekt: 25/30V
Währung: EUR
Erstellt mit: GXML Toolbox V3.3 R20220330, ORCA AVA 27 27.00.00, 16.03.2026

## Vorbemerkungen
Vorbemerkungen

1. Alle Leistungen des gesamten Bauvorhabens verstehen sich gemäß VOB Ausgabe 2019 mit Ergänzungen aus 2023 einschließlich Materiallieferung, sofern nicht durch den Zusatz "Material des AG" oder gesonderte Ausweisung die Lieferung eindeutig ausgeschlossen ist. Kosten für die weitere Verwertung und Entsorgungsgebühren werden nicht gesondert vergütet und sind in die betreffenden EP einzurechnen, sofern nicht für diese Leistungen gesonderte Positionen ausgewiesen sind. Die Verwertungs- und Entsorgungsnachweise sind zu übergeben.

2. Durch den Auftragnehmer ist die Baustelle mindestens bis zu einem Wasserstand von HW20= 27,50 m+NHN (Ablesung am einzurichtenden Hilfspegel vor Ort) auszurichten und zu betreiben. Nach Anweisung durch den Auftraggeber hat die Freigabe des Gewässerprofils, die Wiederherstellung der Hochwassersicherheit sowie die Beräumung und die Freigabe von Hochwasser beeinflussten Baustellenbereichen durch den Auftragnehmer zu erfolgen. Durch den Auftragnehmer ist durch ausreichende Bereitstellung von Geräten, Personal und Material zu gewährleisten, dass die v. g. Hochwasserschutzmaßnahmen, durch Ertüchtigung der durch die Baumaßnahme betreffenden Hochwasserschutzeinrichtungen und Beräumung der temporären, quer im Gewässer verlaufenden Absperrung, innerhalb von 48 Stunden nach Anweisung durch den Auftraggeber ausgeführt werden können. In Abstimmung mit dem AG ist ein Hochwasserschutz- und Havarieplan auf den durch den AN aufzustellen.

3. Über mögliche Sperrungen und Umleitungen der umliegenden Bundes-, Landes-, Kreis- und Gemeindestraßen hat sich der AN selbstständig über den aktuellen Stand zu informieren und mögliche Transportwegverlängerungen und Transportzeiten zu berücksichtigen. Evtl. Mautgebühren die sich durch die Benutzung der öffentlichen Straßen ergeben könnten, sind durch den AN in die betreffenden LV-Pos. einzukalkulieren. Die Zufahrtswege sind in den Unterlagen des AG ausgewiesen. Es muss davon ausgegangen werden, dass die Zuwegungen parallel auch weiterhin durch andere Fahrzeuge mitgenutzt werden. Die Fahrgeschwindigkeit innerhalb des Baufeldes wird auf Schrittgeschwindigkeit begrenzt.

4. Das Baufeld umfasst die in dem Lageplan ausgewiesenen Baufeldgrenzen und die ausgewiesenen Lagerplätze. Sämtliche Transporte im Baufeld und von außerhalb zum Baufeld sowie von und zu den ausgewiesenen Lagerplätzen, auch über 50 m, sind in der Kalkulation der Einheitspreise zu berücksichtigen. Das Baufeld und die Lagerfläche sind mit seinen Grenzen in der Bauschreibung und den Zeichnungen ausgewiesen. Sollten über die ausgewiesenen Lagerflächen durch den AN weitere Lagerflächen erforderlich werden, sind diese durch den AN, einschließlich der erforderlichen Eigentümerzustimmungen und den Zustimmungen/ Genehmigungen der entsprechenden Behörden zu beschaffen und nachzuweisen. Zwischenlagerflächen können im Baufeld eingerichtet werden.

5. Wasser- und Versorgungsanschlüsse sowie ein Stromanschluss liegen vor Ort nicht vor. Es ist Sache des Auftragnehmers auf seine Kosten entsprechende Anschlüsse für Brauchwasser, Strom, etc. einzurichten. Hierzu sind bei Bedarf Verhandlungen mit den örtlichen Versorgungsunternehmen u. a. zu führen. Die Notwendigkeit z. B. eines Notstromaggregates, Wassertanks sind durch den Auftragnehmer selbstständig zu entscheiden und für die Dauer der Bauzeit zu bemessen (Einrichtung, Vorhaltung, Betreiben) und stellen einen Bestandteil der Baustelleneinrichtung dar, soweit keine gesonderten Positionen dafür vorhanden sind.

6. Durch den AN sind Maschinen, Geräte und Bautechnologie an die Verhältnisse der Baustelle auszulegen. Es sind umweltverträgliche und schallgedämpfte Maschinen und Geräte, die dem Stand der Technik entsprechen, einzusetzen. Es sind biologisch abbaubare Hydrauliköle einzusetzen. Die eingesetzten Maschinen und Geräte haben die gesetzlichen Wartungsvorschriften zu erfüllen, um Boden- und Grundwasserverunreinigungen mit Treibstoffen und Schmiermittel zu verhindern Die Verwendung und Lagerung wassergefährdender Hilfs- und Betriebsmittel hat gemäß den gesetzlichen Auflagen und Sicherheitsvorschriften zu entsprechen. Wartungsarbeiten an Maschinen und Geräten haben außerhalb des Baufeldes in dafür vorgesehenen Fachwerstätten zu erfolgen. Bei Havarien ist austretender Treibstoff, Schmiermittel, Hydrauliköl etc. sofort mittels Auffangwannen aufzufangen. Mögliche Bodenverunreinigungen sind umgehend an den AG zu melden und fachgerecht durch Bodenaustausch und nachweislicher Entsorgung zu beheben.

7. Beim Rückbau und bei der Abfuhr von Baustoffen und sonstigen Aufbruchgut ist der Entsorgungsort vor dem Abtransport anzugeben. Die Verwertungs- und/oder Entsorgungsnachweise sind auf Verlangen und spätestens mit der Rechnung vorzulegen.

8. Das Bauvorhaben wird durch eine ökologische Bauüberwachung begleitet werden. Die ökologische Baubegleitung ist im Rahmen ihrer beauftragten Tätigkeit weisungsbefugt.

9. Es sind folgende Unterlagen beizubringen und für folgende Materialien vor der Bauausführung eine Freigabe durch die örtliche Bauüberwachung des AG einzuholen:
- Zulassungen und Zertifikate der eingesetzten Materialen und Baustoffe - Ramm-/ Einbringprotokolle für Stahlspundwände
- Betonsorte (aktuelle Erst-/ Eignungsprüfungen)
- Konformitätserklärung des Herstellers und Datenblatt für Qualitätsüberwachung des Herstellers für Wasserbausteine
- Nachweise für die Schüttgüter aller Art (z. B. Nachweis Schadstofffreiheit, Körnungslinie, Zertifikate)
- Geotextilvliese, -gitter
- Holzprodukte (FSC-Zertifikate,Herkunftsnachweise)
Die v. g. Punkte sind in die entsprechenden Lieferleistungen einzukalkulieren und werden nicht gesondert vergütet.

## 01 Ersatzneubau Wehr Kotzen im Ersten Flügelgraben LOS 2 - Baul

### Titel 01 BAUSTELLENEINRICHTUNG

*Hinweis: Allgemein*

*Hinweis: Vorbemerkungen*
Vorbemerkungen

Vor Ort liegen keine Anschlüsse für Strom und Brauchwasser an !
Es ist Sache des Auftragnehmers auf seine Kosten entsprechende Anschlüsse für Brauchwasser, Strom, etc. einzurichten. Hierzu sind bei Bedarf Verhandlungen mit den örtlichen Versorgungsunternehmen u. a. zu führen. Die Notwendigkeit z. B. eines Notstromaggregates, Wassertanks sind durch den Auftragnehmer selbstständig zu entscheiden und für die Dauer der Bauzeit zu bemessen (Einrichtung, Vorhaltung, Betreiben) und stellen einen Bestandteil der Baustelleneinrichtung dar, soweit keine gesonderten Positionen dafür vorhanden sind. In Ausnahme sind für die Wasserhaltungsmaßnahmen gesonderte Leistungspositionen ausgewiesen.

**01.0001 Baustelle einrichten aller Abschnitte Fläche des AG Zufahrt vorhanden Vers.d.AN Vorh.+Betr.ges.**
StL-Nr. 2420410111001102
Baustelle für die vertragsgemäße Durchführung der
Bauleistungen einrichten.
Soweit nicht für bestimmte Leistungen das Einrichten
der Baustelle als besonderer Ansatz im LV enthalten
ist, umfasst die Pauschale die Vergütung der Baustelleneinrichtung einschl. der Geräte, Gerüste und
dgl. für alle Bauleistungen.
Abschläge auf die Pauschale werden nach Leistungsstand der Baustelleneinrichtung vergütet.
sämtlicher Abschnitte des LV.
Einrichtungsfläche nach Leistungsbeschreibung
wird vom AG kostenlos zur Verfügung gestellt.
Zusatzflächen werden vom AN beschafft.
Zufahrt zur Baustelle nach Leistungsbeschreibung
ist vorhanden.
Ver- und Entsorgungseinrichtungen herstellen.
Vorhalten, Unterhalten und Betreiben der Baustelleneinrichtung einschl. Geräte, Gerüste und dgl. werden gesondert vergütet.
Menge: 1,000 Psch

**01.0002 Baust.einrichtung vorh.u.betreiben**
StL-Nr. 2420410600
Baustelleneinrichtung vorhalten, unterhalten und betreiben. Außer den vollen Monaten werden Teilzeiten
nach Tagen zu 1/30 des Einheitspreises vergütet.
Menge: 6,000 Mt

**01.0003 Baustelle räumen aller Abschnitte Beseit. bis OK G. Zufahrt beseit.**
StL-Nr. 24204111101002
Baustelle räumen. Soweit nicht für bestimmte Leistungen
das Räumen der Baustelle als besonderer Ansatz
enthalten ist, umfasst die Pauschale die Vergütung
der Baustellenräumung für alle Leistungen.
sämtlicher Abschnitte des LV.
Beseitigung bis OK Gelände.
Beseitigen der Zufahrt zur Baustelle wird nicht
gesondert vergütet.
Menge: 1,000 Psch

*Hinweis: Kennzeichnung Baufeld, Schutzeinrichtungen*

**01.0004 Bauzaun herstellen Zaunhöhe 2,00 m StahlgitterFT Vorh. Bauzeit**
StL-Nr. 242042014301
Bauzaun einschl. der erforderlichen Tore und Pfosten
standsicher herstellen, vorhalten und unterhalten.
Erdarbeiten werden nicht gesondert vergütet.
Zaunhöhe über Gelände 2,00 m.
Zaun aus Stahlgitter-Fertigteilen.
Zaun für die Bauzeit vorhalten und unterhalten.
Menge: 150,000 m

**01.0005 Bauzaun abbauen**
StL-Nr. 12204206
Bauzaun einschl. der Tore und Pfosten abbauen und
schadlos entsorgen. Erdarbeiten werden nicht gesondert
vergütet.
Menge: 150,000 m

**01.0006 Schutz f. Baumst. herst. Umf. bis 250 cm, Polst. n. Wahl. Brett 30 mm, Höhe mind. 2,50 m, Material abb.**
Mantel mit Polsterung zum Schutz des Baumstammes vor
mechanischer Beschaedigung herstellen und waehrend
der Bauzeit unterhalten.
Der Mantel darf den Baumstamm und die Wurzelanlaeufe
nicht beruehren.
Der Stammumfang wird 1 m ueber Gelaendeoberflaeche
gemessen.
Stammumfang bis 250 cm.
Polsterung des Stammes nach Wahl des AN.
Mantel aus Brettern, 30 mm dick, lueckenlos befestigen.
Mantelhoehe mindestens 2,5 m.
Schutz nach Beendigung der Bauarbeiten abbauen.
Material in Eigentum des AN uebernehmen und
von der Baustelle entfernen.
Menge: 2,000 St

**01.0007 WIE VOR, JEDOCH Stammumfang ueber 250 bis 350 cm.**
Menge: 4,000 St

**01.0008 Schutz f. Baumwurzelbereich herst. 30 cm Kiess. 0/32 Schutz entfernen**
StL-Nr. 2010700611
Schutz für Baumwurzelbereich, zum Schutz vor Verdichtung, nach Unterlagen des AG herstellen und während der
Bauzeit unterhalten. Pflanzendecken, Laub und sonstige
organische Stoffe von der Oberfläche des Wurzelbereichs
vorher entfernen und der Verwertung nach Wahl des AN
zuführen. Schutzschicht aufbringen und mit Stahlplatten, Baggermatratze oder dgl. Verrutsch sicher abdecken. Ungeschützten Baumwurzelbereich nicht befahren
und belasten.
Schutzschicht = 30 cm Kiessand 0/32 mm auf Trennvlies
mind. 300 g/m2.
Schutz nach Beendigung der Bauarbeiten entfernen. O-
berfläche von Hand lockern.
Menge: 25,000 m2

**01.0009 Freigelegte Wurzelbereiche abdecken Strohmatte Feucht halten**
StL-Nr. 091070131100
Freigelegte Wurzelbereiche während der Bauzeit gegen
Austrocknen abdecken.
Wurzelabdeckung = Matten aus Stroh, Jute o.ä.
Abdeckung während der Bauzeit feucht halten.
Menge: 25,000 m2

*Hinweis: Flächenfreimachung*

**01.0010 Seggen- und Schilfbestand im Grabenprofil per Handmahd (Freischneider) mähen und auf einer Unterlage an einem vom Baugeschenen unbeeinflussten Seggenstandort ablegen. Entfernung bis 250 m.**
Menge: 120,000 m2

**01.0011 Vegetationsfläche mähen**
Vegetationsfläche mähen, Abfall ablesen und entsorgen
Mähgut einer schadlosen Verwertung nach Wahl des AN
zu führen.
Fläche = Horizontal bis Böschungsneigung 1:2
Menge: 1025,000 m2

**01.0012 Vegetationsdecke aufreißen**
StL-Nr. 12106110
Vegetationsdecke vor Oberbodenabtrag mit Bodenfräse
oder Scheibenegge min. 15 cm tief aufreißen und so zerkleinern, dass keine Stücke über 0,05 m2 verbleiben.
Menge: 1025,000 m2

**01.0013 Oberboden abtragen Acker/Weidefläche Abtrag 20-30 cm Lagern Mieten aufsetzen Wildkraut beseit.**
StL-Nr. 1620511614100101
Oberboden mit Vegetationsdecke abtragen und laden.
Schadstoffbelastung nach Leistungsbeschreibung des AG.
Unrat während der Arbeiten aussondern, aufnehmen, der
Wiederverwendung/Verwertung nach Wahl des AN zuführen.
Oberbodenlager während der Lagerzeit
längstens bis zur Abnahme der Arbeiten pflegen.
Ansäen und Mähen einer Decksaat auf dem Oberbodenlager
werden gesondert vergütet.
Abtrag von Garten-, Acker- und Weideflächen
Abtragsdicke über 20 bis 30 cm.
Oberboden fördern und im Baustellenbereich auf
Flächen des AG lagern.
Oberboden in Mieten locker aufsetzen.
Wildkraut auf Oberbodenlager während der Lagerzeit jeweils vor der Samenreife mähen. Mähgut in Eigentum
des AN übernehmen, von der Baustelle entfernen und
schadlos beseitigen.
Menge: 1025,000 m2

**01.0014 Oberboden, gelagert, andecken Lager i.Baustelle Böschung fl 1:6 Andeckung Baust. Andeckung**
StL-Nr. 16205156101195
Gelagerten Oberboden laden, fördern und profilgemäß
andecken und anpritschen. Abgerechnet wird nach
Auftragsflächen.
Lager im Baustellenbereich .
Auf waagerechten und geneigten Flächen,
Neigung 1 : 6 und flacher andecken.
Im Baustellenbereich andecken
Verwendungsstelle '= Wiederandeckung
Lagerflaeche'
Dicke der Andeckung 25 cm, Profiltoleranz + 3cm.
Menge: 1025,000 m2

**01.0015 Rasenansaat herstellen Feinplanum herst.**
Rasenansaat herstellen. Saatgut ohne Entmischung ausbringen und einarbeiten.
Feinplanum herstellen.
Saatgutmenge '= 20 g/m² Saatgutmischung (zertifizierte
Regionalmischung RSM Regio 4)'
Saatgut 'liefern.
Zertifizierte Saatgutmischung aus regionaler Saagutgwerbung.
Herkunft der Saatgüter nachweisen.
Saatgut vollflächig einbringen und einarbeiten.'
Menge: 2225,000 m2

*Hinweis: Lagerplätze, Baustraßen*

**01.0016 Boden,geliefert, einbauen Vom AN geliefert Sand od.Kiessand**
Gelieferten Boden nach Auftragsprofilen einbauen und
verdichten.
Einschließlich liefern
Material = Sand oder Kiessand.
Material = Bodenkennwerte 'Füllboden,
Zuordnung Vollzugshinweise zur
AVV= nicht gefährliche Abfallart,
Zuordnung ErsatzbaustoffV= BM-0/BG-0,
Zuordnung BBodSchV= Vorsorgewerte
gemäß Anlage 1 Tabelle 1 und 2 BBodSchV
unterschritten,'
Abgerechnet wird nach Auftragsprofilen.
Menge: 70,000 m3

**01.0017 Baustraße, Stellplatzbefestigung herst * b=3,00 m STS Naturstein 0/45 * Dicke 0,25 m * Trennlage Geotextil gesondert* unterhalten**
Baustraße, Stellplatzbefestigung mit Ausweichstellen profilgerecht herstellen.
Baustraßenbreite = i. M. 3,00 m.
Schottertragschicht 0/45 mm aus Baustoffgemisch,
Naturstein gebrochen,
ohne RC-Material und ohne industriell hergestellte
Gesteinskörnungen.
Dicke der Andeckung mind. 25 cm.
Unterlage aus Geotextil als Trennlage.
Baustraße während der Bauzeit unterhalten,
bei Erfordernis ausbessern, um einen
reibungslosen Fahrbetrieb zu gewährleisten.
Menge: 150,000 m2

**01.0018 Baustraße, Stellplatzbefestigung vorgenannten Position aufnehmen und von der Baustelle entfernen.**
Baustraße, Stellplatzbefestigung der vorgenannten Position
rückstandslos wieder aufnehmen und von
der Baustelle entfernen.
Wiederherstellen der Geländeoberflächen.
Menge: 150,000 m2

**01.0019 Befestigungen Lagerplatz und Kranstellflächen herstellen Betonplatten, Baggermatrtatzen Hartholz mit Ausgleichsschicht Sand-Kies-Gemisch 30 cm, unterhalten**
Befestigungen Lagerplatz und Kranstellflächen
profilgerecht zum umliegenden Gelände herstellen.
Material = Betonplatten oder Baggermatratzen Hartholz
Gesamtdicke = ca. 20-25 cm
Ausgleichsschicht=Sand-Kies-Gemisch
Dicke der Ausgleichsschicht= 30 cm.
Unterlage/ Trennlage aus Geotetxtilvlies, GRK 3
Planum herstellen
Lagerflächen während der Bauzeit bei Bedarf ausbessern.
Lagerflächen unterhalten.
Rückbau wird gesondert vergütet.
Menge: 150,000 m2

**01.0020 Befestigungen Lagerplatz und Kranstellflächen zurückbauen**
Befestigungen Lagerplatz und Kranstellflächen zurückbauen.
Material = Betonplatten, Baggermatratzen Hartholz
Gesamtdicke = ca. 20-25 cm
Ausgleichsschicht=Sand-Kies-Gemisch
Dicke der Ausgleichsschicht= 30 cm.
Unterlage/ Trennlage aus Geotetxtilvlies, GRK 3
Rückbaumaterial ausbauen und einer schadlosen
Verwertung zu führen.
Menge: 150,000 m2

**01.0021 Baustraße herst * lastv. Platten * vor-unterhalten, umsetzen**
Baustraße aus lastverteilenden Platten
Wahl des AN herstellen.
Abmessungen nach Wahl des AN.
Lastverteilende Platten.
Platten während der Bauzeit vorhalten und unterhalten,
bei Erfordernis innerhalb des Baufeldes umsetzen.
Die Flächen am Gewässerufer sind nicht ohne
lastverteilende Platten zu befahren.
Rückbau gesondert.
Menge: 195,000 m2

**01.0022 lastv Platten vorgenannten Positionen aufnehmen und von der Baustelle entfernen.**
Lastverteilende Plattenn der vorgenannten Positionen
rückstandslos wieder aufnehmen und von
der Baustelle entfernen.
Wiederherstellen der Geländeoberflächen.
Menge: 195,000 m2

**01.0023 Baugelände abräumen * Reste Lager.-befest. *Wiederverw/verwer.**
StL-Nr. 1620500200009109
Baugelände abräumen.
Auf dem Baugelände sind vorhanden
Räumgut '= Reste der Lagerflächenbefestigungen
(Schotter, Steine ...)
Flächen/ Bodenverdichtungen nach Beräumung
mind. 50 cm tief auflockern.'
Räumgut der Wiederverwendung/Verwertung nach Wahl
des AN zu führen.
Baugelände '= Lagerflächen Baufeld'
Menge: 1025,000 m2

**01.0024 Kennzeichnen der Baustelle nach der StVO etc.**
Kennzeichnen der Baustelle nach der StVO, den Vorschriften des Auftraggebers und der Verkehrsbehörde mit den erforderlichen Verkehrs- und Hinweiszeichen,
Abschrankungen, Schutz- und Sicherheitseinrichtungen
einschliesslich liefern, aufstellen, vor- und unterhalten und abbauen.
Hinweisschilder an öffentlicher Straße zur Bauzuwegung.
Einholung der verkehrsrechtlichen Erlaubnis gesondert.
Die Kosten für die elektrische Beleuchtung während der
Bauzeit sind hier einzukalkulieren.
Menge: 1,000 Psch

**01.0025 Unterhalten u. Reinigen der Zu- u. Abfahrtswege**
Unterhalten und bei Bedarf Reinigen der durch den
Baustellenverkehr beanspruchten Zu- und Abfahrtswege
der Baustelle einschließlich Lieferung
aller Materialien. Diese Arbeiten sind laufend bei
Erforderlichkeit sowie zusätzlich sofort nach
gesonderter Aufforderung durchzuführen.
Menge: 1,000 Psch

### Titel 02 TECHNISCHE BEARBEITUNG

*Hinweis: Allgemein*

**02.0001 Bauzeitenplan aufstellen Leistungen LV * Balkenpl. Fort. Bauabl. Papier 4fach**
StL-Nr. 1420240319110001
Bauzeitenplan mit einer Aufgliederung in Planung,
Lieferung, Herstellung, ggf. Montage und Erprobung nach
Abschnitten des LV prüffähig aufstellen.
Abhängigkeiten der Vorgänge darstellen.
Vereinbarte Termine und Abläufe berücksichtigen
für alle Leistungen des LV
Bauablauf '= Bauablauf des AN unter
Beachtung der Grundbauablaufes
gemäß Baubeschreibung des AG'
als Balkenplan
Fortschreibung entsprechend dem Bauablauf
Lieferung auf Papier, weiß, Anzahl 4fach
Menge: 1,000 Psch

**02.0002 Havarieplan für den Hochwasserfall, Bauphase, 3-fach liefern**
Hochwasserschutz- und Havarieplan für den Hochwasserfall während der Bauzeit erstellen.
Plan auf Bauzeitenplan und geplanten
Bauablauf des AN abstimmen.
Festlegungen der jeweiligen Handlungserfordernisse und Maßnahmen zur Sicherung der Baustelle und Absicherung des Hochwasserschutzes in Abstimmung mit dem AG.
Auslegung des Havarieplanes für Abflüsse bis 1,5-fache des MHQ, BHQtemp= 1,5 * 1,42 = 2,13 m³/s.
Bei Anweisung durch den AG Wiederherstellung der Hochwassersicherheit innerhalb von 48 h.
Hochwasserschutz- und Havarieplan 3-fach in Papierform liefern.
Lieferung spätestens 14 Tage nach Baubeginn.
Menge: 1,000 Psch

**02.0003 Beantragung der verkehrsrechtliche Erlaubnis Antrag beim Landkreis HVL, Amt Nennhausen/ Gemeinde Kotzen**
Beantragung der verkehrsrechtlichen Erlaubnis
für den Zufahrtsbereich der öffentlichen Straße.
Antrag beim Landkreis Havelland, Amt Nennhausen/ Gemeinde Kotzen.
Antragsunterlagen und Verkerszeichenplan (Geschwindigkeitsreduzierungen, Hinweisbeschilderungen) aufstellen.
Gebühren übernehmen.
Menge: 1,000 Psch

**02.0004 Wasserhaltungskonzept zur Beantragung/ Aktualisierung der wasserrechtlichen Erlaubnis für die Grundwasserabsenkung des AN liefern. Die Antragstellung erfolgt durch den AG.**
Wasserhaltungskonzept mit Bemessung der Wasserhaltungsanlagen sowie Beschreibung des
Betriebsablaufeszu Beantragung/ Aktualisierung der wasserrechtlichen Erlaubnis für die Grundwasserabsenkungen des AN liefern.
Vorgaben des Landkreis Havelland beachten.
Unterlagen bis 4 Wochen nach Auftrag liefern.
Die Antragstellung und Gebührenübernahme
erfolgen durch den AG.
Menge: 1,000 Psch

**02.0005 Fotografische-/ Video Beweisaufnahme Baubereich, Flächen BE**
Fotografische/ Video Beweisaufnahme der Zufahrtsstraßen
und -wege bis zum Baubereich sowie die öffentlichen Straßen (1. Am Park und Dammer Plattenweg bis zur Brücke über den Ersten Flügelgraben. 2. Dorfstraße Kreuzung Gartenstraße und Krieler Weg bis zur Brücke über den GHHK.)
Beweissicherung vor Einrichtung der Baustelle durchführen.
Der Zustand der Oberflächen ist durch flächendeckende, erkennbare, fotografische Aufnahmen und/ oder per aussagefähiger Videoaufnahmen festzuhalten.
Lichtbild mit Auflösung von mind. 300 DPI, Videoqualität mind. UHD.
Lieferung digtial.
Menge: 1,000 Psch

**02.0006 Lichtbild liefern Farbig 10 x 15 cm In Fotoalbum; Negativ für AG**
Vom AN aufgenommene Lichtbilder vom Baugeschehen liefern
als Farbbild,
Aufnahmen von allen relevanten Bauzeitpunkten.
Größe 10 x 15 cm,
alle Lichtbilder zusammen in einem Fotoalbum mit
Beschriftung, Aufnahmedaten sowie unter Angabe des
Ortes und des Gegenstandes farbig ausdrucken.
Abzuliefernde Ausfertigungen = '3-fach'
Negativ (CD-Rom, 3-fach) geht mit allen Rechten in das Eigentum des AG über.
Lieferung in 3-facher Ausfertigung.
Menge: 1,000 Psch

**02.0007 Bestandsunterlagen liefern für Baumaßnahme 3-fach/1 x pausf.**
Bestandsunterlagen unter Verwendung der
Ausführungsunterlagen prüffähig und liefern,
für die gesamte Baumaßnahme,
Baubreich mit allen Bauwerke, Anlagen, Leitungen,
Gewässern etc. aufmessen.
Ablieferung in 3-facher Ausfertigung,
davon eine Ausfertigung pausfähig,
sowie im dwg-/ dxf-Format auf CD-Rom liefern.
Lieferung der Bestandsunterlagen spätestens
1 Woche vor Abnahme der Bauleistung.
Menge: 1,000 Psch

*Hinweis: Vermessungen*

**02.0008 Vermessung und Absteckung der Bauwerksachsen* Unterlagen AG * Einrichtung Bezugspunkte * Übergabe 2-fach * Sich. AN**
Vermessung und Absteckung der Baubereiche und Bauwerke
durch ein Vermessungsbüro anhand der vom AG gelieferten
Unterlagen (Absteckplan, Absteckliste).
Angabe und Einrichtung von mindestens drei Lage- und
Höhenfestpunkten am Baustandort mit Bezug auf
amtliche Lage- und Höhenfestpunkte.
Einmessung der Festpunkte auf einen offiziellen Lage- und Höhenbezugspunkt des Landes Brandenburg.
Übergabe der Einmessprotokolle (Nivellement, Absteckriss, Einmessbestätigung gemäß Brandenburger
Bauordnung in 2-facher Ausfertigung erstellen.
Sicherung der Absteckpunkte sowie der Lage- und
Höhenfestpunkte durch AN.
Menge: 1,000 Psch

**02.0009 Zulage zur v. g. Position, Absteckung und Abtrassierung der ausgwiesenen Baubereiche**
Zulage zur v. g. Position
Absteckung und Kennzeichnung der ausgwiesenen Baubereichsaußengrenzen.
bis 15 Markierungspunkte,
Kennzeichnung mit Holzpflöcken,
Abstand max. 25 m,
Rückbau der Kennzeichnung nach Abschluss der Baumaßnahme.
Menge: 1,000 Psch

**02.0010 Pegellatten einmessen * Pegelbuch* LAWA Pegelvorschrift, Anlage C (1997) * Bezugshöhenbolzen einmessen**
Pegellatten (2 Stück) vor Ort durch ein
Vermessungsbüro einmessen.
2 Stück Bezugshöhenbolzen einmessen.
Pegelnullpunkt nach Angaben des AG.
Pegeleinmessung und Aufstellung Pegelbuch
nach LAWA, Pegelvorschrift Anlage C (1997).
Unterlagen gesondert zu den Bestandsunterlagen anfertigen,
bestehend aus Lageplan mit Darstellung der Pegelstandorte, Pegelnullpunkte und der Bezugspunkte.
Ablieferung in 2-facher Ausfertigung,
davon eine Ausfertigung pausfähig,
sowie im dwg-/ dxf-Format auf CD-Rom liefern.
Lieferung der Bestandsunterlagen spätestens
1 Woche vor Abnahme der Bauleistung.
Menge: 1,000 Psch

*Hinweis: Stahl- und Stahlwasserbau*

**02.0011 Werksunterlagen * Stahlbau**
Werksunterlagen der ausgeschriebenen
Stahlbauteile (Bediensteg, Geländer) aufstellen.
im Einzelnen:
- Abgleich der Unterlagen mit der hergestellten Örtlichkeit
- Werkstattzeichnungen, Detaillierungen, Stücklisten
- Schweißprüfpläne, Schweißfolgepläne
Der AN hat die Werksunterlagen dem AG in 2-facher Ausfertigung (Papier) und 1-fach digital zur Baufreigabe vorzulegen.Die Prüfzeit beträgt ca. 4 Wochen.
Menge: 1,000 Psch

**02.0012 Werksunterlagen * Stahlwasser- und Maschinenbau**
Werksunterlagen der ausgeschriebenen
Baugruppen und Bauteile der Stahlwasserbauteile
einschließlich der benötigten
Bau- und Montagebehelfe für alle Bauphasen prüffähig
herstellen und liefern.

- Werkstattzeichnungen mit Stücklisten, Leitungsverlegepläne, Massenberechnungen
- zugehörige Dokumente (Schweißfolgepläne,Schweißprüfpläne, Korrosionsschutzpläne)
- technische Bearbeitung für Elektrotechnik (Pflichtenheft, Stromlaufpläne, Anschlusspläne, Verkabelungs- und Trassenpläne) für Wehrrahmenheizungen mit Netzersatzeinspeisung (ohne Dauerstrom Stromanschluss)

(Bei grundlegenden Änderungen der Konstruktion des Wehrverschlusses gegenüber den Unterlagen des AG,
wird eine Ergänzung und Fortschreibung des vom AG übergebenen Lastenheftes erforderlich. Gleichfalls werden dann folgende Leistungen ergänzend mit erforderlich.

- Erstellung einer prüffähigen Tragwerksplanung nach DIN 19704 und  DIN 1090
- Berechnungen und Nachweise zum Maschinenbau)

Lieferung der Unterlagen:
Zeichnungen und Pläne:
- Weißpapier, 2-fach
- digital, 1-fach CD-ROM im Format DWG/DXF und
im Format PDF

Dokumente:
- Weißpapier, 2-fach
- digital, 1-fach CD-ROM im Format PDF
Die Werksunterlagen sind rechtzeitig vor
Ausführung der Arbeiten dem AG zur Prüfung und
Genehmigung vorzulegen.
Die Prüfzeit beträgt ca. 4 Wochen.
Prüfkosten trägt der Auftraggeber.
Menge: 1,000 Psch

**02.0013 Wartungsanweisung Stahlwasserbau- und Maschinenbau**
Wartungsanweisung für Stahlwasserbau- und Maschinenbauteile aufstellen.

- Wartungsanweisung für alle Einzelteile mit Angabe der Zeitintervalle, der zu verwendenden Betriebsstoffe und der Vorkehrungen bei Reparaturen

Die Wartungsanweisung ist in 3-facher Ausfertigung spätestens 2 Wochen vor Abnahme an den AG zu übergeben. Zusätzlich ist der Bestand auf Datenträger zu übergeben. Die Datenformate sind mit dem AG abzustimmen.
Menge: 1,000 Psch

**02.0014 Betriebsanweisung Stahlwasserbau- und Maschinenbau**
Betriebsanweisung auf Grundlage der
"Richtlinie für die Erstellung von Betriebsvorschriften für wasserwirtschaftliche Anlagen" vom 26.05.2004 (LfU Brandenburg) aufstellen.

- Beschreibung der Konstruktion und Wirkungsweise der Anlage
- Bedienungsanweisung für alle Betriebsweisen und Bedienarten
- Anweisung bei Störfällen

Die Betriebsanweisung ist in 2-facher Ausfertigung spätestens
2 Wochen vor Abnahme an den AG zu übergeben. Zusätzlich ist der Bestand auf Datenträger zu übergeben. Die Datenformate sind mit dem AG abzustimmen.
Menge: 1,000 Psch

**02.0015 Maschinenrichtlinie * Risikobeurteilung**
Gemäß Maschinenrichtlinie 2006/42/EG ist eine
Risikobeurteilung aufzustellen, fortzuschreiben und
umzusetzen.
Die Risikobeurteilung ist unterteilt entsprechend der
Lebenszyklen der Maschinen für:
- Lieferung und Montage
- Einrichtung und Probebetrieb
- Normalbetrieb
- Wartung
- Instandsetzung
- Außerbetriebnahme
- Demontage und Entsorgung
unter Beachtung der geplanten  Nutzung der Wehranlage dem Gewerk E- und EMSR zuarbeiten.
Menge: 1,000 Psch

**02.0016 Konformitätsbescheinigung**
Errichtererklärungen zur Realisierung einer Konformitätserklärung  für die ausgeschriebenen
Positionen der Wehranlage entsprechend DIN EN 1090-1
(2012-02) erstellen und dem AG vor VOB-Abnahme
übergeben.
Die CE-Kennzeichnung ist bauteilbezogen vorzunehmen.
Menge: 1,000 Psch

**02.0017 Bestandsunterlagen * Stahlwasser- und Maschinenbau**
Bestandsunterlagen für Stahlwasser- und Maschinenbau
entsprechend der derzeit gültigen ZTV-W LB 202 unter Verwendung der Ausführungs- und Werkunterlagen in
der tatsächlichen Ausführung herstellen und liefern, im Einzelnen:

Bestandsunterlagen und Objektdokumentation:

- Darstellung der Anlage und aller wesentlichen Einzelheiten in der endgültigen Ausführung
- Einarbeitung der örtlichen Gegebenheiten und der durchgeführten Aufmaße
- Prüfzeugnisse
- Beschreibung der eingesetzten Baugruppen und Einzelteile (Typenblätter, Einzelbetriebsanleitungen, Gerätebeschreibungen der Hersteller, Einzelteil- und Gerätelisten mit Bestellnummern und Herstelleranschrift)
- Stück- und Ersatzteillisten mit Bestellnummern und Herstelleranschrift
- Übergabe der Eigenüberwachungsprotokolle

Die Betriebsdokumente der Eigen- und Fremdüberwachung,
Materialzeugnisse sind mit den Bestandsunterlagen in 2-facher Ausfertigung in Papier und 1-fach digital
spätestens 2 Wochen vor Abnahme an den AG
zu übergeben.
Die Datenformate sind mit dem AG abzustimmen.
Menge: 1,000 Psch

### Titel 03 ABBRUCHARBEITEN

*Hinweis: Altanlage Wehr Schönwalde*
Altanlage Wehr Kotzen

**03.0001 Konstruktion ausbauen * Doppelschützverschluss Verschluß+Armat. Verwerten**
Vorhandene Konstruktion nach Zeichnung/
Baubeschreibung ausbauen.
System Doppelschützverschluss aus Ober- und Unterschütztafeln,
b= 6,00 m, h= 1,80 m (1,08/ 0,72 m), S235-355,
Abbruch in Baugrube.
Auszubauendes Teil = Verschlußkörper und Lagerungs-
und Führungskonstruktionen.
Abbruchgut einer schadlosen Verwertung auf
Nachweis zuführen.
Menge: 1,000 Psch

**03.0002 WIE VOR, JEDOCH Konstruktion Triebstöcke 4x, l= 5,00 m, S235-355**
WIE VOR, JEDOCH
Konstruktion Triebstöcke 4x, l= 5,00 m,
S235 bis 355
Menge: 1,000 Psch

**03.0003 WIE VOR, JEDOCH Konstruktion Wehrrahmen 4x U180, l= 4,00 m, S235-355**
WIE VOR, JEDOCH
Konstruktion Wehrrahmen 4x U180, l= 4,00 m,
S235 bis 355
Menge: 1,000 Psch

**03.0004 WIE VOR, JEDOCH Konstruktion Maschinenrahmen 2x, U220, L= 6,20 m, S235 bis 355**
Menge: 1,000 Psch

**03.0005 WIE VOR, JEDOCH Konstruktion Antriebstechnik 4x Getriebe, (handmechanisch), S235 bis 355.**
Menge: 1,000 Psch

**03.0006 WIE VOR, JEDOCH Konstruktion Bediensteg 2x U120, L= 14,90 m, b= 1,25 m, Quer- und Diaglonalstreben, S235 bis 355, Gitterrostbelag. Geländer und Kragarmträger (Auflager) gesondert.**
Menge: 1,000 Psch

**03.0007 WIE VOR, JEDOCH Konstruktion Geländer (Handlauf, Mittel- und Knieleisten, d= 40-50 mm, h= 900-1.000 mm), S235 bis 355.**
Menge: 29,800 m

**03.0008 WIE VOR, JEDOCH Konstruktion Kragarmträger/ Auflager Bediensteg (2x 2xU180, l= 1,50 m), S235 bis 355. Beton bos C35/45 abbrechen**
WIE VOR, JEDOCH
Konstruktion Kragarmträger/ Auflager Bediensteg
(2xU180, l=  1,50 m), S235 bis 355.
Konstruktion in Spundwandpfahl in Beton bis ca. 1,50 m
eingebunden.
Beton bis C35/45.
Beton abbrechen.
Menge: 2,000 St

**03.0009 WIE VOR, JEDOCH Konstruktion Stahlrohr DN 150/200. Stahlrohr als Schutzrohr für Stromleitung (EDIS AG). Vor Abbruch ist die EDIS AG zur Freigabe bzw. Abschaltung hinzuziehen.**
Menge: 19,000 m

**03.0010 WIE VOR, JEDOCH Konstruktion Pegellatte mit Holzbohle (l~ 2,50 m).**
Menge: 1,000 St

**03.0011 Bauliche Anlage abbrechen * Fachbaum* UW* Anl.freil./Bod.AN ges. Abbr. verw**
Bauliche Anlage abbrechen. Anlage nach Unterlagen des
AG. Abgerechnet wird das Volumen des umbauten Raumes
der abzubrechenden Anlage.
Anlage = Fachbaum
Anlage aus Stahlbeton, Beton C 35/45,
Bewehrungsgrad bis 150 kg/m³,
Bauteil mit Stahlspunwand verankert
Bauliche Anlage freilegen. Baugrube nach Abbruch mit
Boden verfüllen und verdichten. Boden liefern.
Gesamtes Abbruchgut der Verwertung nach Wahl des AN
zuführen.
Menge: 11,200 m3

**03.0012 Bauliche Anlage abbrechen * Tosbecken* Anl.freil./Bod.AN ges. Abbr. verw**
Bauliche Anlage abbrechen. Anlage nach Unterlagen des
AG. Abgerechnet wird das Volumen des umbauten Raumes
der abzubrechenden Anlage.
Anlage = Tosbecken
Anlage aus Stahlbeton, Beton C 35/45,
Bewehrungsgrad bis 125 kg/m³,
Bauliche Anlage freilegen. Baugrube nach Abbruch mit
Boden verfüllen und verdichten. Boden liefern.
Gesamtes Abbruchgut der Verwertung nach Wahl des AN
zuführen.
Menge: 22,500 m3

**03.0013 Bauliche Anlage abbrechen * Böschungssicherung* Anl.freil./Bod.AN ges. Abbr. verw**
Bauliche Anlage abbrechen. Anlage nach Unterlagen des
AG. Abgerechnet wird das Volumen des umbauten Raumes
der abzubrechenden Anlage.
Anlage = Böschungssicherung
Anlage aus Stahlbeton, Beton C 35/45,
Bewehrungsgrad bis 100 kg/m³,
Bauliche Anlage freilegen. Baugrube nach Abbruch mit
Boden verfüllen und verdichten. Boden liefern.
Gesamtes Abbruchgut der Verwertung nach Wahl des AN
zuführen.
Menge: 16,800 m3

**03.0014 Bauliche Anlage abbrechen * Betonfundament Oberwasser links* Anl.freil./Bod.AN ges. Abbr. verw**
Bauliche Anlage abbrechen. Anlage nach Unterlagen des
AG. Abgerechnet wird das Volumen des umbauten Raumes
der abzubrechenden Anlage.
Anlage = Betonfundament
Oberwasser links
Anlage aus Stahlbeton, Beton C 35/45,
Bewehrungsgrad bis 100 kg/m³,
Bauliche Anlage freilegen. Baugrube nach Abbruch mit
Boden verfüllen und verdichten. Boden liefern.
Gesamtes Abbruchgut der Verwertung nach Wahl des AN
zuführen.
Menge: 5,400 m3

**03.0015 Bauliche Anlage abbrechen * Treppenanlage* Land* Anl.freil./Bod.AN ges. Abbr. verw**
Bauliche Anlage abbrechen. Anlage nach Unterlagen des
AG. Abgerechnet wird das Volumen des umbauten Raumes
der abzubrechenden Anlage.
Anlage = Treppenanlage Bediensteg
Anlage aus Stahlbeton, Beton C 35/45,
Bewehrungsgrad bis 150 kg/m³,
Bauteil mit Stahlspunwand verankert
Abbruch liegt an Land.
Bauliche Anlage freilegen. Baugrube nach Abbruch mit
Boden verfüllen und verdichten. Boden liefern.
Gesamtes Abbruchgut der Verwertung nach Wahl des AN zuführen.
Menge: 2,800 m3

**03.0016 Arbeitsebene säubern Breite Wahl AN Land Seitl. lagern W'dverf.**
StL-Nr. 17214003911103
Arbeitsebene gemäß Leistungsbeschreibung
für die Durchführung von Arbeiten zum Einbringen
oder Ziehen von Spundbohlen und Pfählen sowie dem
Einbau und Ausbau von Verankerungen vor Baubeginn von
Hindernissen säubern, Erdarbeiten und Wasserhaltung
durchführen. Wasserstände gemäß Leistungsbeschreibung.
Abgerechnet wird nach Länge d. Arbeitsebene, in Achse
der eingebauten oder gezogenen Spundwand oder
Pfahlreihe.
Tiefe unter Arbeitsebene = 'bis 1,00 m'
Breite und Geometrie des Räumgrabens nach Wahl des AN.
Arbeitsebene liegt an Land.
Anfallendes Material seitlich lagern.
Verfüllen des beim Säubern der Arbeitsebene
entstandenen Räumgrabens. Angeliefertes Fremdmaterial
wird gesondert vergütet.
Menge: 32,400 m

**03.0017 Stahlspundbohlen Larssen IIIneu ziehen * Üb. 10 Jahre alt Ziehen nach Wahl**
StL-Nr. 1721417399944991
Spundwand aus Stahlspundbohlen und/oder Konstruktionsstahlspundbohlen gemäß Leistungsbeschreibung
ziehen. Wasserstände gemäß Leistungsbeschreibung.
Bohlenkopf zum Ziehen herrichten.
Ausbauen vorhandener Vergurtung, Verholmung und
Verankerung sowie Erdarbeiten und Wasserhaltung werden
gesondert vergütet.
Spundwand 'Profil Larssen IIIn'
Bohlenlänge in m = '6 bis 9 m'
Einbindelänge in m = '6 bis 9 m'
Spundwand steht über 10 Jahre im Baugrund.
Ziehverfahren nach Wahl des AN.
Bohlen '= Einzelbohlen
Abgerechnet wird nach der Fläche gemessen
in der Spundwandachse!'
Lage der Spundwandoberkante 'über dem Wasserspiegel
(Baugrube)'
Spundbohlen in Eigentum des AN übernehmen und
im Einklang mit den einschlägigen abfallrechtlichen
Vorschriften beseitigen.
Menge: 197,600 m2

**03.0018 Stahlpfahl ziehen* Lotrecht Üb.10 Jahre alt**
StLKNr. 03.17  214/268.99.14.99.91
Stahlpfahl gemäß Leistungsbeschreibung ziehen.
Wasserstände gemäß Leistungsbeschreibung. Pfahlkopf zum
Ziehen herrichten und mit Abreißverstärkung versehen
sowie Pfahlloch nach dem Ziehen verfüllen.
Säuberung der Arbeitsebene, Ausbauen der Vergurtung,
Verholmung und Verankerung sowie Wasserhaltung werden
gesondert vergütet.
Art des Stahlpfahles ‘LP3 aus 2xProfil Larssen IIIn (SB65)‘
Pfahllänge in m = ‘9 bis 11 m‘
Neigung = lotrecht.
Pfahl steht über 10 Jahre im Baugrund.
Vorhandene Einbindelänge in m = ‘8-10 m.‘
Ziehverfahren ‘nach Wahl des AN‘
Lage des Pfahlkopfes ‘über dem Wasserspiegel (Baugrube)‘
Pfahlmaterial in Eigentum AN übernehmen und im Einklang
mit den einschlägigen abfallrechtlichen Vorschriften
beseitigen.
Menge: 2,000 St

**03.0019 Stahlspundb.m.Trennschnitt kürzen * Bohle reinigen * Einzelbohlen Land Abfall an AN**
StL-Nr. 1721416390011101
Stahlspundbohlen und/oder Konstruktionsstahlspundbohlen
gemäß Leistungsbeschr. im Baustellenbereich kürzen.
Wasserstände gemäß Leistungsbeschreibung. Abgerechnet
wird nach Länge des Trennschnittes (Abwicklung)
einschl. Schlösser. Mehraufwand an den Schlössern wird
nicht gesondert vergütet. Soweit das Abbauen der
Vergurtung, Verankerung und Verholmung erforderlich
ist, wird dieses gesondert vergütet.
Abzutrennende Bohlenlänge in m = 'bis 0,50 m unter GOK'
Spundbohlen vor dem Trennen an der Trennstelle
reinigen.
Ausführung an Einzelbohlen.
Trennschnitt liegt an Land. Erdarbeiten werden
gesondert vergütet.
Spundbohlenabschnitte in Eigentum des AN übernehmen und
im Einklang mit den einschlägigen abfallrechtlichen
Vorschriften beseitigen.
Menge: 3,900 m

### Titel 04 WASSERHALTUNGSARBEITEN

*Hinweis: Vorbemerkungen*
Vorbemerkungen

max. Bezugswasserstand im OW= 27,25 m+NHN
Absenkziel = 23,50 m+NHN

Der errechnte Wasserandrang wurde zu ca. 60 m³/h ermittelt. Der maximale Wasserandrang könnte jedoch
bis zu 80 m³/h betragen. Das entspräche einer maximalen Tagesförderung von bis zu 1.920 m³/d.

Ab einem Wasserstand von 27,25 m+NHN (Ober- oder Unterwasser) ist die Wehrbaugrube spätestens auf eine mögliche, kontrollierte  Flutung vorzubereiten. Die Oberkante der Baugrube beträgt 27,50 m+NHN.

Für das Trockenlegen der Wehranlage ist die Absperrung des Ober- und Unterwassers durch eine temporäre Spundwand vorgesehen.
Innerhalb der Wehrbaugrube muss eine Wasserhaltung erfolgen, die Grund- und Sickerwasser (von den Randbereichen und der Sohle) aufnehmen soll. Druch den AG wird die wasserrechtliche Erlaubnis für
die Grundwasserabsenkung im Rahmen der Baugenehmigung eingeholt und nach Vorlage des Wasserhaltungskonzeptes des AN beim zuständigen Landkreis präzisiert.

Bei der Wasserhaltung wird von einer offenen und geschlossen Wasserhaltung (Nadelfilter, Brunnen) ausgegangen.

Die Wahl der Wasserhaltung und die Gesamtverantwortung für den Erfolg der Wasserhaltung und die Gewährleistung der damit verbundenen Standsicherheit des Baubereiches und der Baugrube liegt in jedem Fall beim Auftragnehmer. Die Entscheidung über die Wasserhaltungsart ist durch den Auftragnehmer entsprechend seinem gewählten Bauablauf festzulegen.

Die Wasserhaltungsanlagen müssen über die erforderliche Dauer der Arbeiten vorgehalten werden. Vorhaltekosten mit allen Nebenkosten der Gesamtanlage sind in die entsprechenden Einheitspreise einzukalkulieren und werden gesondert vergütet. Ebenso Stilliegezeiten und Betriebsbereitschaftszeiten.

Alle Arbeiten innerhalb der Baugrube bzw. unter Betrieb und Notwendigkeit der Wasserhaltung sind so zu kalkulieren, dass diese in einem Zeitraum von 70 Tagen
(10 Wochen) abgeschlossen sind.

Zur Sicherung der Baugruben und der jeweils fertiggestellten Bauteile sind Reserveanlagen bzw. Reservepumpen ohne besondere Vergütung bereitzuhalten.

Die Kosten für den Auf- und Abbau sowie die Vorhaltung aller erforderlichen Ableitungsrohre und Armaturen etc. entsprechenden Querschnittes sind in die Einheitspreise einzukalkulieren.

Die Kosten für alle Einrichtungen der erforderlichen Stromversorgung und die Stromkosten für den Pumpenbetrieb (Wasserhaltung) sind vom Bieter/ Auftragnehmer in die Einheitspreise der entsprechenden Positionen einzukalkulieren.

Bei erforderlicher Wasserhaltung sind die für das betreffende Bauwerk anfallenden Bauarbeiten so vorzubereiten, durchzuführen und fertigzustellen, dass die notwendigen Pumpentage auf ein Minimum beschränkt werden.

Nach Abschluss der Arbeiten sind die Bauteile der Wasserhaltungsanlage zu entfernen, Hohlräume sind mit besonderem Fuellgut (selbstverdichtender Verfüllstoff) zu verfuellen

Vor Wiedereinleitung des Wassers aus der Baugrube hat eine Neutralsierung des pH-Wertes zu erfolgen. Das geförderte Wasser ist vor der Einleitung über eine Absetzbecken zu führen. Die pH-Werte sind arbeitstäglich zu messen und schriftlich zu dokumentieren. Die Dokumentation ist dem AG auf Verlangen zu übergeben.

*Hinweis: Allgemein*

**04.0001 Bohrloch für Beobachtungsbrunnen herstellen**
Bohrloch für Beobachtungsbrunnen herstellen
Länge = 6 m
Mindestbohrdurchmesser gemäß DVGW-Arbeitsblatt W 121 /18/ in Abhängigkeit vom Ausbaudurchmesser und dem gewählten Bohrungsverfahren
Menge: 2,000 St

**04.0002 Beobachtungsbrunnen herstellen Rohr+Filt.DN 50 Filter 1,0 m Rohrl. 6 m A'rohr Stahl F'rohr Stahl Br. bel. F.K. Verf. Bohrg. Ueb'mat. AN**
Beobachtungsbrunnen mit Bodenkappe,
mit einer dem Boden angepassten
Filterkiesschuettung als Messstelle herstellen.
Restlichen Ringraum ueber dem Filterkies
mit geeignetem Boden verfuellen. Kiesschuettung
mindestens 1 m ueber Filteroberkante und Ab-
dichtung des Ringraumes an der Gelaende-Ober-
kante herstellen. Abstandhalter einbauen, Ab-
laufprobe durchfuehren. Brunnen fuer die vereinbarte Zeit vorhalten.
Bohrarbeiten und Abdichtung des Ringraumes unter
der Gelaende-Oberkante werden gesondert verguetet.
Aufsatzrohr und Filter DN 50 mm.
Filterlaenge 1,00 m.
Aufsatzrohrlaenge 6 m.
Material Aufsatzrohr = Stahl. Mit Schraubkappe.
Material Filterrohr = Stahl.
Beobachtungsbrunnen belassen, Rohr mit Kies
verfuellen.
Hohlraum mit seitlich gelagertem Bohrgut verfuellen.
Ueberschuessiges Bohrgut geht in das Eigentum
des AN ueber und wird schadlos beseitigt.
Menge: 2,000 St

**04.0003 Wasserspiegel Messung Ergeb.woech. Kabellichtlot 1 Mess./Tag**
StL-Nr. 892083062306
Wasserspiegelmessung ausfuehren und alle erforderlichen Verzeichnisse, Protokolle und
grafischen Darstellungen fuehren.
Lage und Art der Beobachtungspunkte, Beobachtungszeitraum sowie Art der Auswertungen
nach Plan.
Ergebnisse dem AG woechentlich einreichen.
Messung mit Kabellichtlot.
Messung 1 mal taeglich.
Menge: 1,000 Psch

**04.0004 WIE VOR, JEDOCH Messung von Temperatur, pH-Wert**
WIE VOR, JEDOCH
Messung von Temperatur, pH-Wert am gehobenen Grundwasser aller Wasserhaltungsanlagen.
1-mal arbeitstäglich.
Menge: 1,000 Psch

**04.0005 Wasserprobe entnehmen * Beproben**
Wasserprobe nach DIN 4021 und Angabe des AG entnehmen.
Erforderliche chemische Zusatzstoffe beigeben.
Probe = Grundwasser; Beprobung des
entnommenen Grundwassers auf Parameter entsprechend den
Vorgaben des Landkreis HVL.
Parameter:
- pH-Wert, Wassertemperatur, elektr.
Leitfähigkeit, Redoxpotential, Sauerstoffgehalt
- Natrium, Kalium, Magneseium, Calcium
- Sulfat, Chlorid, Hydrgencarbonat
- Ammonium, Nitrit, Nitrat
- ortho Phosphat, Gesamtphosphor
- leicht freisetzbares Cyanid
- DOC (gelöster organischer Kohlenstoff)
- AOX (adsobierbare organisch gebundene Halogene)
- Blei, Arsen, Quecksilber, Cadmium, Chrom gesamt, Kupfer, Nickel, Zink
- Eisen gesamt und Eisen gelöst, Mangan
- LCKW (leichtflüchtige chlorierte Kohlenwasserstoffe)
- PAK (nach EPAS-Liste: olyzyklische aromatische Kohlenwasserstoffe nach der Liste der US-Environmental Protection Argency)
- BTEX (leichtflüchtige aromatische Kohlenwasserstoffe: Benzol, Tolul, Ethybenzol, Xylole)
- MKW (Mineralölkohlenwasserstoffe)
- absetzbare Stoffe
- abfiltrierbare Stoffe
- Summe PFAS-20
- Summe PFAS-4
Entnahme mit Wasserproben-Entnahmegerät.
Probe durch ein zugelassenes, akkreditiertes Labor
entnehmen, untersuchen und
auswerten.
Auswertungen übergeben.
Menge: 1,000 St

**04.0006 Provisorischen Lattenpegel einrichten * Bauzeit**
Provisorischen Lattenpegel/ Markierungsskala (cm)
im Ober- und Unterwasser der Baugrube
für die Dauer der Bauzeit einrichten.
Länge = 200 cm.
Lattenpegel standsicher montieren
und unterhalten.
Pegelnullpunkt durch (einfache) Bauvermessung einmessen.
Lattenpegel nach Abschluss wieder zurückbauen.
Menge: 1,000 St

**04.0007 Muscheln und Fische sichern und wieder einsetzen**
Muscheln und Fische während und nach
Trockenlegung der Baugrube
begleitend zu den Arbeiten
in geeigneten Gefäßen sichern
und wieder in das Gewässer im Unterwasser
einsetzen.
Einsetzen ohne Werfen!
Menge: 1,000 Psch

*Hinweis: Wasserhaltung Baugrube*

**04.0008 Wasserh'anlg. * Wehranlage Absenkziel 3,50 - 4,00 - m Foerderhoehe bis 5 m Abl.Leitung**
Wasserhaltungsanlage nach Wahl des AN zum Absenken des Grundwassers sowie Erfassen von Oberflächen- und Sickerwasser zum schadlosen Ableiten des gefoerderten Wassers nach Baubeschreibung und Lageplan betriebsbereit auf- und nach Einsatz abbauen. Bohr- und Erdarbeiten sowie Herstellen der Vorflut werden nicht gesondert verguetet.
Vorhalten und Betreiben - einschliesslich Probebetrieb - werden gesondert verguetet.
Gesamtfoerderdurchfluss ueber 60 bis 80 m3/h. Absenkziel (+23,50) ueber 3,50 bis 4,00 m unter max. Bezugswasserstand +27,25),
Absenkziel bis 0,5 m unter Baugrubensohle.
Förderhöhe bis 5 m
Ableitung nach Wahl AN.
Angaben im Bieterangaben-Verzeichnis ueber
Art '............................................',
max. Gesamtfoerderdurchfluss '..............',
Leistung '........................',
Art der eingesetzten Pumpen
'...................................'
Art der Ableitung '...............................'.
Bemessung der Anlage sowie Beschreibung des
Betriebsablaufes (Wasserhaltungskonzept) gesondert.
Menge: 1,000 Psch

**04.0009 Wasserhaltungsanla ge vorhalten**
StL-Nr. 89208121
Wasserhaltungsanlage betriebsbereit vorhalten.
Verguetet werden die erforderlichen Vorhaltetage. Der Einheitspreis gilt unabhaengig von
der Anzahl der vergueteten Tage.
Menge: 91,000 d

**04.0010 Wasserhaltung betreiben**
StL-Nr. 8920812600
Wasserhaltungsanlage betreiben (einschl. Probebetrieb). Verguetet werden die erforderlichen Be-
triebstage. Der Einheitspreis gilt unabhaengig von
der Anzahl der vergueteten Tage.
Menge: 70,000 d

**04.0011 Foerderdurchfl.Messung Ges'durchfl. Mess. taegl. mit Zaehler**
StL-Nr. 89208311110200
Messung und Berechnung der auf der Baustelle gefoerderten Wassermenge, Darstellung der Ergebnisse in Listen, Tabellen und Grafiken sowie
Pruefung des Wassers auf Foerderung von Bodenteilchen waehrend der vereinbarten Zeit nach
Plan ausfuehren. Messgeraete auf- und abbauen
sowie betriebsbereit vorhalten.
Messung und Berechnung fuer den Gesamtfoerderdurchfluss der Wasserhaltung.
Messung taeglich.
Messung mit Wasserzaehler.
Menge: 1,000 Psch

**04.0012 Baugrube leerpumpen In 6 h Foerderh. 5 m**
Baugrube zum Herstellen einer begehbaren Sohle
unter Ausschluss von Schaeden an im Bau befindlichen oder fertigen Bauwerksteilen sowie an der
Baugrube selbst leerpumpen. Die zugehoerigen
Vorarbeiten, Installationen, Schutzmassnahmen
ausfuehren und die erforderlichen Pumpen einsetzen.
Ziel in 6 Stunden erreichen.
Foerderhoehe ueber Baugrubensohle bis 5 m.
- je Ein- und Auslauf 1x Grundentleerung
- je Ein- und Auslauf 1x Entleerung nach Nassbeprobung
Weitere Entleerungen infolge nicht ausreichender
Wasserhaltungen werden nicht gesondert vergütet.
Menge: 2,000 St

**04.0013 Flutung ausfuehren**
StL-Nr. 89208181
Flutung der Baugrube einschliesslich der zugehoerigen Vorarbeiten und Schutzmassnahmen
auf Anordnung des AG jederzeit in der Weise
ausfuehren, dass weder an fertigen noch an
im Bau befindlichen Bauwerksteilen oder an
der Baugrube Schaeden entstehen.
Menge: 1,000 St

*Hinweis: temporärer Umfluter*

**04.0014 Wasserh'anlg. * Absenkziel bis 3 m Foerderhoehe bis 3 m Abl.Leitung* Herstellung Leitungsgraben temp. Umfluter**
Wasserhaltungsanlage nach Wahl des AN zum Absenken
des Wassers innerhalb des Leitungsgrabens und zum schadlosen Ableiten des gefoerderten Wassers nach Baubeschreibung und Lageplan betriebsbereit auf- und nach Einsatz abbauen.
Einsatz für Herstellung des temporären Umfluters.
Rohrleitung= DN 1.200
Bohr- und Erdarbeiten sowie Herstellen der Vorflut werden nicht gesondert verguetet.
Vorhalten und Betreiben - einschliesslich Stromaggregat und Probebetrieb - werden nicht gesondert verguetet.
Einsatzstelle = Herstellung Leitungsraben Rohr temp. Umfluter
Angaben im Bieterangaben-Verzeichnis ueber
max. Gesamtfoerderdurchfluss
'........................',
Anzahl
'....................................................',
Leistung
'....................................................',
Art der eingesetzten Pumpen
'..........................'.
Absenkziel ueber bis 3 m unter Bezugswasserstand.
Foerderhoehe bis 3 m ueber Absenkziel.
Art der Ableitung = geschlossene Leitung.
Bemessung der Anlage sowie Beschreibung des
Betriebsablaufes (Wasserhaltungskonzept) gesondert.
Menge: 50,000 m

**04.0015 WIE VOR, JEDOCH Einsatz für Rückbau des temporären Umfluters. Rohrleitung= DN 1.200**
Menge: 50,000 m

**04.0016 Rohrleitung DN 1.200 für temporären Umfluter nach Zeichnung und Baubeschreibung herstellen.**
Rohrleitung für temporären Umfluter nach
Zeichnung und Baubeschreibung herstellen.
Rohrdurchmesser DN 1.200.
Verkehrsbelastung p= 33,3 kN/m² (SLW 60.)
Leitungsgraben herstellen und Boden
seitlich lagern.
Rohrsohlentiefe 2,50 - 3,00 m
Breite Leitungsgraben für Rohr DN 1.200.
Boden ‘der Klasse 3 bis 5 (alt)‘
Rohrart/ -material nach Wahl des AN.
Rohr innerhalb des Leitungsgraben mit allen
erforderlichen Formstücken und Verbindungen verlegen.
Leitungsgraben mit seitlich gelagertem Boden verfüllen
und verdichten.
Wasserhaltung wird gesondert vergütet.
Überschüssigen Aushub im Baubereich zwischenlagern.

Bieterangaben:
Rohrart/ -material:
'....................................................'
Menge: 50,000 m

**04.0017 Rohrleitung DN 1.200 für temporären Umfluter zurückbauen und Leitungsgraben mit Boden verfüllen.**
Rohrleitung für temporären Umfluter zurückbauen
und Leitungsgraben mit Boden verfüllen.
Rohrdurchmesser DN 1.200
Rohrart/ -material nach Wahl des AN.
Leitungsgraben mit seitlich gelagertem Boden und
Boden vom Zwischenlager verfüllen
und verdichten.
Verdichten auf Verdichtungsgrad
Dpr. min. 97 v.H.
Wasserhaltung wird gesondert vergütet.
Überschüssigen Aushub seitlich einplanieren.
Menge: 50,000 m

**04.0018 Temporären Stauverschluss herstellen, vor- und unterhalten, beseitigen * Dammbalken**
Temporären Stau- und Regulierverschluss
an temp. Rohrleitung DN 1.200 herstellen.
Verschluss aus Dammbalken.
Unterer und seitlicher Anschlag aus U-Profil
U 200, S235JR oder gleichwertiger Art.
U-Profile geschweißt an Kontaktplatte
ca. 1.400x1.400x8 mm, S235 mit Öffnung
d= 1.200 mm an an Rohr DN 1.200 herstellen.
Breite = 1,40 m
Höhe= 1,40 m,
Dammbalken = 8x 14/14 cm, L= 1,40 m,
Nadelholz liefern.
Temp. Verschluss vor- und unterhalten
und nach Abschluss der Arbeiten
wieder zurrükbauen und einer Verwertung
nach Wahl des AN zuführen.
Setzen und Ziehen der Dammbalken gessondert.
Menge: 1,000 St

**04.0019 Dammbalken 14/14 cm, L= 140 cm * setzen/ ziehen ZL**
Dammbalken 14/14 cm, L= 140 cm,
Nadelholz nach Anweisung des AG
setzen oder ziehen und im Baustellenbereich zwischenlagern.
Dammbalken im temporären Stauverschluß
für bauzeitliche Wasserstandsregulierung.
Abgerechnet wird nach Stück Dammbalken.
Menge: 42,000 St

### Titel 05 ERDARBEITEN

**05.0001 Suchschachtung Gasleitung, Sonstige, Handaushub, Boden in Tiefen von 0,5-1,75 m**
Suchschachtung in Handschachtung.
Zweck= Kontrollschachtung Stromleitung EDIS,
sonstige Leitungen.
ca. 0,50 m bis 1,75 m unter Geländeoberkante.
Leitungen nach Vorgaben der TÖB freilegen.
Boden lösen, zwischenlagern und wiedereinbauen.
Menge: 6,000 m

**05.0002 Vegetationsfläche mähen**
Vegetationsfläche mähen, Abfall ablesen und entsorgen
Mähgut einer schadlosen Verwertung nach Wahl des AN
zu führen.
Fläche = Horizontal bis Böschungsneigung 1:2
Menge: 280,000 m2

**05.0003 Vegetationsdecke aufreißen**
StL-Nr. 12106110
Vegetationsdecke vor Oberbodenabtrag mit Bodenfräse
oder Scheibenegge min. 15 cm tief aufreißen und so zerkleinern, dass keine Stücke über 0,05 m2 verbleiben.
Menge: 280,000 m2

**05.0004 Oberboden abtragen und lagern**
StL-Nr. 18106109099100
Oberboden ggf. einschließlich Vegetationsdecke abtragen
und lagern. Oberboden in regelmäßig geformten Mieten
locker aufsetzen. Ansaat und Mähen einer Decksaat werden gesondert vergütet. Beschreibung der Homogenbereiche nach Unterlagen des AG. Abgerechnet wird nach Ab-
tragsprofilen.
Neigung der Abtragsfläche 'bis 1:1.'
Dicke 'bis 25 cm'
Oberboden innerhalb der Baustelle lagern.
Menge: 75,000 m3

**05.0005 Oberboden des AG andecken * OB ZL**
StL-Nr. 18106149090901
Gelagerten Oberboden des AG profilgerecht andecken. Ho-
mogenbereiche nach Unterlagen des AG. Abgerechnet wird
nach Auftragsprofilen.
Andeckung 'auf Flächen und Böschungen
bis Neigungen 1:1'
Dicke der Andeckung '25 cm'
Oberboden innerhalb der Baustelle aufnehmen.
Menge: 75,000 m3

**05.0006 Oberboden liefern und andecken Boeschung fl 1:3 Andeckung 20 cm Aufmass i.Auftrag**
Oberboden nach DIN 18 915 liefern, profilgemaes
andecken und anpritschen.
Lieferparameter:
- Schluffkorn 7 - 10 %
- Glührückstand: 4 - 8%
- Verhältnis C/N:  < 14 %
Eignungsnachweis ist vom AN zu erbringen.
Angaben im Bieterangabenverzeichnis ueber
Herkunft: '.............................................................................'
Auf waagerechten und geneigten Flaechen,
Neigung 1 : 3 und flacher andecken.
Dicke der Andeckung 20 cm, Profiltoleranz + 3cm.
Abgerechnet wird nach Auftragsprofilen.
Menge: 20,000 m3

**05.0007 Oberbodenlager mähen Mähgut verwerten**
StL-Nr. 1620514160
Deckfrucht auf in Mieten und Haufen gelagertem Oberboden und unmittelbar angrenzenden Flächen mähen.
Abgerechnet wird nach gemähter Fläche.
Mähgut der Wiederverwendung/Verwertung nach Wahl
des AN zuführen.
Menge: 80,000 m2

**05.0008 Boden/Fels der Baugrube lösen u. zwischenlagern * Baustellenbereich Kippen**
StL-Nr. 1620522191100010
Boden/Fels nach Regelprofilen und Plänen lösen,
laden, fördern und zwischenlagern.
Baugrund = 'nach Unterlagen des AG.
(alt: Bodenklassen 1-3);
Baugruben, Vor- und
Nachbettsicherungen'
Boden/Fels aus Baustellenbereich.
Boden/Fels auf Flächen im Baustellenbereich kippen.
Abgerechnet wird nach Abtragsprofilen.
Menge: 320,000 m3

**05.0009 Aushub aus Baugrube, zwischengelagert, einbauen* Lager Baustelle**
StL-Nr. 1620523690119001
Aushub am Zwischenlager laden, fördern, nach
Regelprofilen und Plänen einbauen und verdichten.
Aushub 'aus Baugrube, Grabenböschung'
Aushub lagert im Baustellenbereich.
Herstellen des Planums im Auftrag wird gesondert
vergütet.
Verdichten 'wird gesondert vergütet.
Verwendungsstelle= Wiedereinbau'
Abgerechnet wird nach Auftragsprofilen.
Menge: 160,000 m3

**05.0010 Aushub,zwischengelagert,weiterverw.* Lager Baustelle Verwend/Verwerten**
StL-Nr. 1620524191509006
Aushub am Zwischenlager laden, fördern und weiterverwenden.
Aushub 'ungeeigneter Überschussboden,
Zuordnungswert nach BM-/BG-F0'
Aushub lagert im Baustellenbereich.
Aushub der Wiederverwendung/Verwertung nach Wahl
des AN zuführen.
Verwendungsstelle '= außerhalb Baubereich.'
Abgerechnet wird nach Aufmaß auf dem Fahrzeug an der
Ladestelle.
Menge: 96,000 m3

**05.0011 WIE VOR, JEDOCH Entsorgung Boden mit Materialklasse BM-/ BG-0* bis BM-/ BG-F0***
Menge: 32,000 m3

**05.0012 WIE VOR, JEDOCH Entsorgung Boden mit Materialklasse BM-/BG-F1**
Menge: 32,000 m3

**05.0013 Boden,geliefert, einbauen Vom AN geliefert Sand od.Kiessand**
StL-Nr. 1620525610190001
Gelieferten Boden nach Auftragsprofilen einbauen und
verdichten.
Einschließlich liefern
Material = Sand oder Kiessand.
Material = Bodenkennwerte 'kf >/= 10-4 m/s, U= 3-8,
Zuordnungswert nach LAGA Z0'
Abgerechnet wird nach Auftragsprofilen.
Menge: 50,000 m3

**05.0014 Planum herstellen Im Auftrag Toleranz +-3 cm Fremdstoffe bes. Nicht bind. Boden**
StL-Nr. 9220526101021200
Planum nach Regelprofilen herstellen. Ueberschussboden
abfahren, fehlenden Boden liefern.
Planum im Auftrag.
Profiltoleranz +-3 cm.
Fremdstoffe und Wurzelwerk aussondern, aufnehmen,
in das Eigentum des AN uebernehmen und von der
Baustelle entfernen.
Material = Nichtbindiger Boden.
Menge: 975,000 m2

**05.0015 Untergrund verdichten**
StL-Nr. 1620530199
Untergrund nach Leistungsbeschreibung verdichten,
in Bereichen 'Gründungssohle Betonbauteile'
Untergrund = 'auf mind. DPR >/= 98% lagenweise
(Lage max. 0,50 m) verdichten
Verdichtung mit leichten, handgeführten
Geräten/ Maschinen'
Menge: 525,000 m2

**05.0016 Rasenansaat herstellen Feinplanum herst.**
Rasenansaat herstellen. Saatgut ohne Entmischung ausbringen und einarbeiten.
Feinplanum herstellen.
Saatgutmenge '= 20 g/m² Saatgutmischung (zertifizierte
Regionalmischung RSM Regio 4)'
Saatgut 'liefern.
Zertifizierte Saatgutmischung aus regionaler Saagutgwerbung.
Herkunft der Saatgüter nachweisen.
Saatgut vollflächig einbringen und einarbeiten.'
Menge: 280,000 m2

*Hinweis: Vorbemerkungen*
Vorbemerkungen

Für die Durchführung der Prüfungen der nachfolgenden Positionen durch eine unabhängige und anerkannte Prüfstelle ist pro An- und Abfahrt sowie Auswertung der Ergebnisse die Durchführung von 3 Stück Prüfungen in der Kalkulation des EP zu berücksichtigen. Die Durchführung der Versuche erfolgt nach Anordnung des AG.

Zu berücksichtigen ist, dass seit dem 08.11.2023 gemäß Amtsblatt für Brandenburg Nummer 44 das Untersuchungsprogramm für Baggergut für eine landwirtschaftliche und gärtnerische sowie landschaftsbauliche Ein- und Aufbringung (Landwirtschaft/Landschaftsbau Feststoff)
nach Anhang 2 Tabelle 2 BB RL-EvB außer Kraft gesetzt ist.
Mit Inkfrafttreten der Ersatzbaustoffverordnung (ErsatzbaustoffV) zum 01.08.2023 verlieren ebenfalls die Mitteilungen der Arbeitsgemeinschaft Abfall (LAGA) 20 bezüglich Anforderungen an die stoffliche Verwertung von mineralischen Reststoffen/Abfällen -Technische Regeln- ihre Gültigkeit.

Im Land Brandenburg ist die ordnungsgemäße Deklaration mineralischer Abfälle (Boden, Baggergut, Bauschutt, Gleisschotter) gemäß Erlass des Ministeriums für Landwirtschaft, Umwelt und Klimaschutz des Landes Brandenburg zur Neufassung der "Vollzugshinweise zur Zuordnung von Abfällen zu den Abfallarten eines Spiegeleintrages in der Abfallverzeichnis-Verordnung" vom 01.03.2023 (Vollzugshinweise zur AVV) durchzuführen.
Die Zuordnung von Abfällen zu den Abfallarten der Abfallverzeichnis-Verordnung liegt in der Verantwortung des Erzeugers oder Besitzers von Abfällen (Abfallerzeuger) (Kap. 2 Abs. 1 Vollzugshinweise zur AVV).

Bei geplanter (Wieder-)Aufbringung entnommenen Baggerguts sind Vorsorgewerte der Bundes-Boden- und Altlastenverordnung (BBodSchV) und Materialwerte der Ersatzbaustoffverordnung (ErsatzbaustoffV) zu untersuchen.

Im Zuge der vorangegangenen Planungsphasen wurden Mischproben entnommen und gemäß dem Untersuchungsprogramm für Baggergut nach Anhang 2 Tabelle 2 BB RL-EvB sowie gemäß den Mitteilungen der Arbeitsgemeinschaft Abfall -Technische Regeln- (LAGA M 20-TR Boden) geprüft.

Die Auswertung der vom Flussbett entnommenen Mischprobe gemäß LAGA M20 TR Boden ergab den Zuordnungswert Z1.2 (Sulfat). Die Auswertung nach BBRL-EvB zeigte keine Überschreitung der Prüfwerte.
Nach der neuen Ersatzbaustoffverordnung und deren Vorsorgewerten stuft sich das Material in die Klassen BM-/ BG-0 ein.

Im Abgleich der vorliegenden Untersuchungsergebnisse

1) mit Anlage IV, Tabelle 4 Vollzugshinweise zur AVV  hinsichtlich der Feststoff- und Eluatgehalte ist kein gefährlicher Abfall durch entnommenen Boden zu erwarten,

2) mit Anlage 1, Tabelle 1 und 2 BBodSchV ist keine Überschreitung der zu untersuchenden Vorsorgewerte zu erwarten,

3) mit Anlage 1, Tabelle 3 und 4 ErsatzbaustoffV ist keine Überschreitung der zu untersuchenden Materialwerte zu erwarten,

4) mit Tabelle 3, LABO Vollzugshilfe zu §§ 6-8 BBodSchV vom 16.02.2023, S.86  ist eine Verwendung des Bodenmaterials ausschließlich als Unterbodenschicht zu erwarten.

Zudem ist zu beachten, dass nährstoffreiche organische Materialien nur oberflächennah (0-30 cm) in den Oberboden oder auf die durchwurzelbare Bodenschicht auf- bzw. eingebracht werden darf (§6 Abs. 11 BBodSchV). Es sind die maximal zulässigen Schichtmächtigkeiten einzuhalten (gemäß LABO Vollzugshilfe) sowie die Nährstoffzufuhr nach Menge und Verfügbarkeit dem Pflanzenbedarf der Folgevegetation gemäß den Anforderungen der DIN 18919 anzupassen (§7 Abs. 5 BBodSchV).

**05.0017 Dynamischer Plattendruckversuch nach TP-BF Teil B8 .3.**
Dynamischer Plattendruckversuch nach TP-BF Teil B8.3.
durchführen.
Ergebnissprotokolle in dreifacher Ausführung dem
AG übergeben.
Menge: 6,000 St

**05.0018 Geraet fuer Kontrollpruef. stellen Proctorversuch**
StL-Nr. 92205270040901
Geraet fuer Kontrollpruefungen stellen fuer:
Proctorversuch nach DIN 18 127.
Leistungsumfang '= Bereitstellung sämtlicher Geräte
sowie die Durchführung des Versuches, einschliesslich
Auswertung und Darstellung der Messergebnisse durch
eine anerkannte und unabhängige Prüfstelle. Lieferung
der Ergebnisse in 3-facher Ausfertigung.'
Der Versuchsort wird vom AG angegeben.
Menge: 4,000 St

**05.0019 Materialmischprobennahme * Analysen Vollzugshinweise zur AVV Feststoff**
Materialmischproben für Untersuchungen nach
den Vollzugshinweisen zur Zuordnung von Abfällen zu den Abfallarten eines Spiegeleintrages in der Abfallverzeichnis-Verordnung nach Anweisung des AG entnehmen.
Probenentnahme durch ein akkreditiertes Fachbüro oder Labor.
Material ‘= Mischprobe aus Bodenaushub,
Standort in Abstimmung mit dem AG.
Mischprobe entsprechend Kapitel 3.3 der Vollzugshinweise zur AVV und mindestens den Parameterumfängen der Anlage IV Tabelle 4 Vollzugshinweise zur AVV,
Feststoff durch ein akkreditiertes Fachbüro oder Labor untersuchen.
Ergebnisse auswerten und 3-fach in Papier sowie digital
im pdf-Format liefern.
Menge: 1,000 St

**05.0020 ZULAGE Zulage zur v. g. LV-Pos. für ergänzende Analysen nach der Anlage IV Tabelle 4 Vollzugshinweise zur AVV im Eluat.**
Menge: 1,000 St

**05.0021 Materialmischprobennahme * Analysen BBodSchV Feststoff**
Materialmischproben für Untersuchungen nach
Bundes-Bodenschutz- und Altlastenverordnung nach Anweisung des AG entnehmen.
Probenentnahme durch ein akkreditiertes Fachbüro oder Labor.
Material ‘= Mischprobe aus Bodenaushub,
Standort in Abstimmung mit dem AG.
Mischprobe entsprechend § 6 Absatz 5 Satz 2 und 3 BBodSchV und mindestens den Parameterumfängen der Anlage 1 Tabelle 1 und 2 BBodSchV,  Feststoff durch ein
akkreditiertes Fachbüro oder Labor untersuchen.
Ergebnisse auswerten und 3-fach in Papier sowie digital
im pdf-Format liefern.
Menge: 1,000 St

**05.0022 Materialmischprobennahme * Analysen ErsatzbaustoffV Feststoff**
Materialmischproben für Untersuchungen nach
der Ersatzbaustoffverordnung nach Anweisung des AG entnehmen.
Probenentnahme durch ein akkreditiertes Fachbüro oder Labor.
Material ‘= Mischprobe aus Bodenaushub,
Standort in Abstimmung mit dem AG.
Mischprobe entsprechend § 14 ErsatzbaustoffV und mindestens den Parameterumfängen der Anlage 1 Tabelle 3 und 4 ErsatzbaustoffV,  Feststoff durch ein
akkreditiertes Fachbüro oder Labor untersuchen.
Ergebnisse auswerten und 3-fach in Papier sowie digital
im pdf-Format liefern.
Menge: 1,000 St

**05.0023 ZULAGE Zulage zur v. g. LV-Pos. für ergänzende Analysen nach der Anlage 1 Tabelle 3 und 4 ErsatzbaustoffV im Eluat.**
Menge: 1,000 St

### Titel 06 WASSERBAUARBEITEN

*Hinweis: Vorbemerkungen*
Vorbemerkungen

Für die Verwendung und den Einbau des geotextilen Filtervlieses gelten folgende Festlegungen:

- Material verrottungsfest und umweltunschädlich
- Filtervlies nach Angaben des Herstellers einbauen
- Filterbahnen beständig miteinander verbinden
- Überlappung des Vlieses in den Anschlüssen von mind. 50 cm ist in den EP mit einzukalkulieren, abgerechnet wird die vom Vliesstoff abgedeckte Fläche, ohne Überlappungen.

Holzpfähle müssen aus kernigem, gesundem Holz hergestellt sein und von außerhalb der Saftzeit gefällten Bäumen stammen. Astansätze müssen glatt verarbeitet sein. Die Enden der Pfähle sind rechtwinklig zur Längsachse zu schneiden. Die Länge der Pfahlspitze soll das 1,5- bis 2-fache des Pfahldurchmessers betragen. Der vorgeschriebene Durchmesser muss am Pfahlkopf vorhanden sein. Rinde wird nicht mitgerechnet. Pfähle dürfen eine gleichmäßige Verjüngung haben, die nicht mehr als 1/5 des vorgeschriebenen Durchmessers beträgt.
Reisig muss aus schlankem und frisch geschlagenem Material bestehen und darf nicht brüchig sein. Der Durchmesser des Reisigs am dickeren Ende darf nicht mehr als 3 cm betragen. Pappeln und dornige Hölzer sind nicht zugelassen.

*Hinweis: Grundräumung (Schlamm) Gewässer Baubereich*

**06.0001 Boden baggern und foerdern entfernen * Klassen nach BB Abtrag bis 1,50 m * Baggergut mit Materialklasse bis BG-F0***
Boden nach Lageplaenen und Tiefenkarten oder Profilen
als Sohlprofilierung innerhalb des vorhandenen Gewässerbettes baggern und zur Umschlagstelle foerdern.
Boden umschlagen und geeignet entwässern.
Ort = Gewässer im Baubereich
Wassertiefe bis 2,00 m.
Abtragshoehe bis 1,50 m.
Baggergut mit Materialklasse bis BG-F0*
Boden einer Entsorgung auf Nachweis zuführen.
Abgerechnet wird nach Abtragsprofilen.
Menge: 20,000 m3

**06.0002 WIE VOR, JEDOCH Entsorgung Boden mit Materialklasse BG-F1**
Menge: 40,000 m3

**06.0003 Planum herstellen Im Auftrag Toleranz +-3 cm Fremdstoffe bes. Nicht bind. Boden**
StL-Nr. 9220526101021200
Planum nach Regelprofilen herstellen. Ueberschussboden
abfahren, fehlenden Boden liefern.
Planum im Auftrag.
Profiltoleranz +-3 cm.
Fremdstoffe und Wurzelwerk aussondern, aufnehmen,
in das Eigentum des AN uebernehmen und von der
Baustelle entfernen.
Material = Nichtbindiger Boden.
Menge: 245,000 m2

**06.0004 Filter/Trennlage aus Geok. verl. Böschungssicherung * Geotextil CP 63/180, 90/250 * Bodentyp A, B, C**
Filter oder Trennlage aus Geokunststoff auf vorbereitetem Planum nach Leistungsbeschreibung verlegen.
Erdarbeiten und Anschlüsse werden gesondert vergütet.
Zweck = Böschungssicherung Neigung 1:1 bis 1:3,
im Bereich wechselnder Wasserstände,
max. Einbautiefe unter Bezugswasserstand = bis 2,00 m.
Einbau im Ober- und
Unterwasserbereich des Gewässers.
Geotextil,
für Deckschicht der Größenklasse
CP 63/180 und CP 90/250
ohne Verguss.
als Filter für Bodentypen A bis C nach TLG
Angaben im Bieterangabenverzeichnis über
Hersteller = '................................'
Name und Typ des Produkts =
'..........................'.
Menge: 190,000 m2

**06.0005 WIE VOR, JEDOCH für eine Sohlsicherung**
Menge: 125,000 m2

**06.0006 Steinschüttung herstellen Böschungssich. * CP 63/180 Dicke 35 cm**
Steinschüttung auf vorbereitetem Planum
herstellen und abgleichen. Erdarbeiten und
Filtereinbau werden gesondert vergütet.
Zweck = Böschungssicherung,
in einer Neigung 1:1 bis 1:3
im Bereich wechselnder Wasserstände,
max. Einbautiefe unter Bezugswasserstand = bis 2,00 m.
Einbau in Böschungen im Ober- und
Unterwasserbereich des Gewässers.
Material = Wasserbausteine, Naturstein, gebrochen,
Rohdichte mindestens 2,3 t/m3
Größenklasse CP 63/180,
Einbaudicke/Flächengewicht = 35 cm
Angaben im Bieterangabenverzeichnis über
Material= '.........................................,'
Steinbruch/Hersteller = '.......................',
Herstellwerk = '.............................',
Rohdichte= '...............................'.
Menge: 90,000 m2

**06.0007 WIE VOR, JEDOCH Größenklasse CP 90/250, Einbaudicke/Flächengewicht = 50 cm**
Menge: 100,000 m2

**06.0008 Steinschüttung herstellen Sohlensicherung * CP 90/250 Dicke 50 cm***
Steinschüttung auf vorbereitetem Planum
herstellen und abgleichen. Erdarbeiten und
Filtereinbau werden gesondert vergütet.
Zweck = Sohlensicherung,
im Bereich wechselnder Wasserstände,
max. Einbautiefe unter Bezugswasserstand =
bis 2,00 m.
Einbau im Ober- und
Unterwasserbereich des Gewässers
Material = Wasserbausteine, Naturstein, gebrochen,
Rohdichte mindestens 2,3 t/m3
Größenklasse CP 90/250,
Einbaudicke 50 cm,
Angaben im Bieterangabenverzeichnis über
Material= '.........................................,'
Steinbruch/Hersteller = '.......................',
Herstellwerk = '.............................',
Rohdichte= '...............................'.
Menge: 125,000 m2

**06.0009 Steinschüttung vergießen Böschungssich. trockener Bereich Vollv. hydr. 50 l/m2 Angaben BAV**
StL-Nr. 2521032010102298
Vorhandene Steinschüttung mit Vergussstoff flächenhaft vergießen.
Zweck = Böschungssicherung,
im trockenen Bereich.
Wasserhaltung wird gesondert vergütet.
Vollverguss mit hydraulischgebundenem Vergussstoff,
Einbaumenge 50 l/m2
Angaben im Bieterangabenverzeichnis über
Material = '...............', Korngrößenbereich =,
Prüfstelle für Grundprüfung = '................',
Nr. und Datum des Prüfzeugnisses = '.................',
Einbauart (manuell/maschinell) = '.................',
Einbaugerät = '...............'.
Menge: 50,000 m2

**06.0010 Oberboden in Steinschütungen einbauen 5 cm hoch AufSchuettst.n.BB Lieferg.ges.ber.**
Oberboden in Fugen und Zwischenraeumenin Steinschüttungen
nach Baubeschreibung oder Zeichnung einbauen.
Mittl. Verfuellhoehe 5 cm.
Deckwerkart = lose Schuettsteine CP 63/180.
Oberbodenlieferung wird gesondert vergütet.
Flaeche = Boeschungen mit Neigungen 1:1 bis 1:3.
Menge: 75,000 m2

**06.0011 Arbeitsebene säubern**
StL-Nr. 17214003993900
Arbeitsebene gemäß Leistungsbeschreibung
für die Durchführung von Arbeiten zum Einbringen
oder Ziehen von Spundbohlen und Pfählen sowie dem
Einbau und Ausbau von Verankerungen vor Baubeginn von
Hindernissen säubern, Erdarbeiten und Wasserhaltung
durchführen. Wasserstände gemäß Leistungsbeschreibung.
Abgerechnet wird nach Länge d. Arbeitsebene, in Achse
der eingebauten oder gezogenen Spundwand oder
Pfahlreihe.
Tiefe unter Arbeitsebene = 'bis 1,00 m'
Breite und Geometrie des Räumgrabens = '0,50 m unter GOK/
Gewässersohle (unter Wasser)'
Arbeitsebene liegt unter der Wasserwechselzone.
Verbleib des anfallenden Materials '= Aushub einer
schadlosen Verwertung zuführen.'
Menge: 52,300 m

**06.0012 Holzpfahl liefern Kiefer* d 16-18 cm, L= 3 m**
Holzpfahl nach Zeichnung frei Verwendungsstelle
Liefern und bis zum Einbau sicher lagern. Holzpfahl
entrinden und anspitzen.
Holzart = Nadelholz
Pfahlquerschnitt = i. M. 16-18  cm
Pfahllänge= 3,00 m
Einbringen gesondert.
Angaben im Bieterangabenverzeichnis über
Herkunft der Holzpfähle: '.....................',
Lieferwerk '.............................'
Abgrechnet wird nach Stück Pfahl.
Menge: 180,000 St

**06.0013 Pfahlreihe einbringen Kiefer, L= 3,00 m* dicht a. di.lotr.**
Pfahlreihe aus angespitzten Pfählen auf Sollhöhe
nach Unterlagen des AG einbringen.
Holzart = Nadelholz
Pfahllänge 3,00 m,
Mittlerer Durchmesser des Pfahls i. M. 16-18 cm.
Pfähle dicht an dicht, lotrecht.
Abgrechnet wird nach Stück Pfahl.
Menge: 180,000 St

**06.0014 Holzspundwand aus Holzbohlen liefern * b= 6 cm, L= 3,00 m * Nut+Feder * Nadelholz**
Holzspundwand aus Holzbohlen
nach Unterlagen des AG frei Verwendungsstelle
Liefern und bis zum Einbau sicher lagern.
Dicke Holzbohlen= 6 cm,
Breite Holzbohlen = nach Wahl des AN,
Länge Holzbohlen= 3,00 m,
Holzbohlen mit Nut und Feder oder überlappenden
Fasen,
angekeilt.
Holzart = Nadelholz
Abgerechnet wird nach lfdm. Wand in der Wandachse.
Einbringen gesondert.
Angaben im Bieterangabenverzeichnis über
Herkunft der Holzpfähle: '.....................',
Lieferwerk
'.............................'.
Menge: 22,300 m

**06.0015 Holzspundwand aus Holzbohlen einbringen * b= 6 cm, L= 3,00 m * Nut+Feder/Fasen * dicht an dicht**
Holzspundwand aus angekeilten Holzbohlen
auf Sollhöhe nach Unterlagen des AG einbringen.
Holzart = Nadelholz
Pfahllänge 3,00 m,
Breite= 6 cm,
Nut und Feder/ Fasen, lotrecht.
Abgerechnet wird nach lfdm. Wand in der Wandachse.
Menge: 22,300 m

**06.0016 Erosionsschutzmatte verlegen Aus Jute Gewicht = 300g/m2 * Drahtbügeln**
StL-Nr. 1110755120112100
Erosionsschutzmatte auf Böschungen, in Mulden oder
Gräben nach Unterlagen des AG verlegen. Matte in ungespanntem Zustand auslegen. Abgerechnet wird die abgedeckte Fläche
Matte aus Jute.
Gewicht = 300 g/m2.
Oberen Rand 15 cm tief eingraben.
Überlappung der Bahnen ca. 20 cm.
Sichern der Matte mit Drahtbügeln 15 cm lang.
Menge: 125,000 m2

### Titel 07 VERBAU- UND RAMMARBEITEN

*Hinweis: Temporäre Absperrungen*

**07.0001 Arbeitsebene säubern**
StL-Nr. 17214003919100
Arbeitsebene gemäß Leistungsbeschreibung
für die Durchführung von Arbeiten zum Einbringen
oder Ziehen von Spundbohlen und Pfählen sowie dem
Einbau und Ausbau von Verankerungen vor Baubeginn von
Hindernissen säubern, Erdarbeiten und Wasserhaltung
durchführen. Wasserstände gemäß Leistungsbeschreibung.
Abgerechnet wird nach Länge d. Arbeitsebene, in Achse
der eingebauten oder gezogenen Spundwand oder
Pfahlreihe.
Tiefe unter Arbeitsebene = 'bis 3,50 m'
Breite und Geometrie des Räumgrabens nach Wahl des AN.
Lage der Arbeitsebene 'im Wasser
bis 2,50 m unter dem Wasserstand.'
Anfallendes Material seitlich lagern.
Menge: 42,800 m

**07.0002 Stahlspundbohlen liefern * temporärer Absperrung OW * l= 8 m * Wy >/= 1.200 cm³/m* S240 GP * DB * Dichtung Bi.**
Stahlspundbohlen einschl. erforderlicher Verbindungselemente, arbeitstechnischer Lochungen und Mindestblechdicken gemäß Leistungsbeschreibung frei
Verwendungsstelle liefern und bis zum Einbau durch den
AN sicher lagern. Spundbohlenverstärkungen und
Spundwandkonservierungen werden gesondert vergütet.
Bohlenlänge in m = 8,00 m.
Wiederstandsmpment Wy >/= 1.200 cm³,
Stahlsorte mind. S240GP.
Ausführung aus Doppelbohlen
Spundwand als temporäre Absperrung fuer Ober. und
Unterwasser der Baugrube.
Art der Spundbohle = nach Wahl des AN
Gewicht in kg/m2 enstprechend Spundwandprofil Wahl AN
Fädelschloss mit Bitumen gedichtet.
Abgerechnet wird in der Achse der Spundwand.
Menge: 40,800 m

**07.0003 Stahlspundbohlen einbringen Einbring.n.Wahl * Binnengewässer**
StL-Nr. 1721412869999905
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens nach Wahl des AN.
Spundwand mit Bohlenanzahl je Einbaueinheit 'aus
Doppelbohlen'
Art der Spundbohle = 'nach Wahl des AN
Lage/ Herstellung im Ober- und
Unterwasser der Baugrube.'
Bohlenlänge im m = '8,00 m'
Einbringtiefe in m = '8,00 m'
Gewicht in kg/m2 min./max. = 'nach Wahl des AN'
Spundwandoberkante liegt im Binnengewässer im Bereich
der Wasserwechselzone.
Menge: 326,400 m2

**07.0004 Stahlspundbohlen ziehen * OW * l= 8,00 m* Einbringtiefe 8,00 m* 1 Jahr alt Ziehen nach Wahl * Binnengewässer Material AN**
StL-Nr. 1721417399914951
Spundwand aus Stahlspundbohlen und/oder Konstruktionsstahlspundbohlen gemäß Leistungsbeschreibung
ziehen. Wasserstände gemäß Leistungsbeschreibung.
Bohlenkopf zum Ziehen herrichten.
Ausbauen vorhandener Vergurtung, Verholmung und
Verankerung sowie Erdarbeiten und Wasserhaltung werden
gesondert vergütet.
Spundwand '= nach Wahl des AN'
Bohlenlänge in m = '8,00 m'
Einbindelänge in m = '8,00 m'
Spundwand steht bis 1 Jahr im Baugrund.
Ziehverfahren nach Wahl des AN.
Bohlen '= Doppelbohlen'
Spundwandoberkante liegt im Binnengewässer im Bereich
der Wasserwechselzone.
Spundbohlen in Eigentum des AN übernehmen und
im Einklang mit den einschlägigen abfallrechtlichen
Vorschriften beseitigen.
Menge: 326,400 m2

*Hinweis: Ersatzneubau*

*Hinweis: Vorbemerkungen*
Vorbemerkungen

Bei dem angebotenen Spundwandprofil (Stahlspundbohlen) ist zu beachten, dass evtl. Mehrmengen (Tonnagen) gegenüber den im LV ausgewiesenen Mengenansätzen nicht gesondert vergütet werden und in den entsprechenden Positionen einkalkuliert werden müssen. Die Abrechnung erfolgt nach LV-Menge.

Es sind Einbringprotokolle für jede Spundbohle anzufertigen, welche den tatsächlichen Einbringvorgang dokumentieren.
Rammtoleranz im Bereich der Achse des Wehrverschlusses +/- 3 cm in Bezug auf die vertikale und horizontale Lage. Rammtoleranz der übrigen Bereiche +/- 5 cm in Bezug auf die vertikale und horizontale Lage.
Die gespundeten Bauwerksenden dürfen "ausgerammt" werden.

Das Einbringen der Spundwand wird nach "durchrammter" Tiefe, gemessen in der Spundwandachse abgerechnet.  Evtl. vorhandene Transportösen sind durch verschweißen o. glw. wasserdicht zu verschließen. Die Oberflächen sind bündig zu schleifen.

**07.0005 Arbeitsebene säubern**
StL-Nr. 17214003919100
Arbeitsebene gemäß Leistungsbeschreibung
für die Durchführung von Arbeiten zum Einbringen
oder Ziehen von Spundbohlen und Pfählen sowie dem
Einbau und Ausbau von Verankerungen vor Baubeginn von
Hindernissen säubern, Erdarbeiten und Wasserhaltung
durchführen. Wasserstände gemäß Leistungsbeschreibung.
Abgerechnet wird nach Länge d. Arbeitsebene, in Achse
der eingebauten oder gezogenen Spundwand oder
Pfahlreihe.
Tiefe unter Arbeitsebene = 'bis 3,50 m'
Breite und Geometrie des Räumgrabens nach Wahl des AN.
Lage der Arbeitsebene 'in trockener Bauwerksgrube'
Anfallendes Material seitlich lagern.
Menge: 27,400 m

**07.0006 Stahlspundbohlen liefern * S240GP * L= 4,0-6,0 m * DB**
StL-Nr. 1721410891009929
Stahlspundbohlen einschl. erforderlicher Verbindungselemente, arbeitstechnischer Lochungen und Mindestblechdicken gemäß Leistungsbeschreibung frei Verwendungsstelle liefern und bis zum Einbau durch den AN
sicher lagern. Spundbohlenverstärkungen und
Spundwandkonservierungen werden gesondert vergütet.
Bohlenlänge in m = '4,00-6,00'
Stahlsorte S240GP.
Art der Spundbohle = 'neu, U-Profil, b= 600 mm,
Wy >/= 1.260 cm³/m-Wand,
Mindestwanddicke = 10 mm,
z. B. Arcelor PU 12S oder gleichwertiger Art'
Gewicht in kg/m2 min./max. = '100-125'
Liefern als Doppelbohle, schubfest verriegelt.
Schlossdichtung 'aus Bitumen.'
Menge: 8,669 t

**07.0007 Stahlspundbohlen liefern * S355GP * L= 8,0- 9,0 m * DB**
StL-Nr. 1721410894009929
Stahlspundbohlen einschl. erforderlicher Verbindungselemente, arbeitstechnischer Lochungen und Mindestblechdicken gemäß Leistungsbeschreibung frei Verwendungsstelle liefern und bis zum Einbau durch den AN
sicher lagern. Spundbohlenverstärkungen und
Spundwandkonservierungen werden gesondert vergütet.
Bohlenlänge in m = 'über 8,00-9,00 m'
Stahlsorte S355GP.
Art der Spundbohle = 'neu, U-Profil, b= 600 mm,
Wy >/= 2.335 cm³/m-Wand,
Mindestwanddicke = 10 mm,
z. B. Arcelor PU 22+1 oder gleichwertiger Art'
Gewicht in kg/m2 min./max. = '150-175'
Liefern als Doppelbohle, schubfest verriegelt.
Schlossdichtung 'aus Bitumen.'
Menge: 9,045 t

**07.0008 WIE VOR, JEDOCH Liefern als Einzelbohle**
Menge: 1,446 t

**07.0009 Stahlpfähle liefern CU 12S-2 S355GP**
Stahlpfähle gemäß Leistungsbeschreibung frei Verwendungsstelle einschließlich erforderlicher
Anschlussschlösser liefern und bis zum Einbau sicher
lagern. Aus Einzelprofilen zusammengesetzte Pfähle auf
ganzer Länge miteinander verschweißen.
Profilverstärkungen durch Lamellen, Kopf- und
Fußverstärkungen und -ausbildungen sowie Konservierung
werden gesondert vergütet.
Pfahllänge in m = 8,00 m
Stahlsorte S355GP.
Maßgebendes Elast. Widerstandsmoment in cm3 mind. = Wy >/= 1.785 cm³,
Art des Pfahles = neu, U-Profil,
b= 600 mm,
z. B. Arcelor CU 12S-2
oder gleichwertiger Art
Gewicht in kg/m min./max. = 130-150 kg/m
Mindestblechdicke in mm = 10 mm
Menge: 2,274 t

**07.0010 Stahlpfähle liefern CU 32-2 S355GP**
Stahlpfähle gemäß Leistungsbeschreibung frei Verwendungsstelle einschließlich erforderlicher
Anschlussschlösser liefern und bis zum Einbau sicher
lagern. Aus Einzelprofilen zusammengesetzte Pfähle auf
ganzer Länge miteinander verschweißen.
Profilverstärkungen durch Lamellen, Kopf- und
Fußverstärkungen und -ausbildungen sowie Konservierung
werden gesondert vergütet.
Pfahllänge in m = 11,00 m
Stahlsorte S355GP.
Maßgebendes Elast. Widerstandsmoment in cm3 mind. = Wy >/= 4.360 cm³/m-Wand,
Art des Pfahles = neu, U-Profil,
b= 600 mm,
z. B. Arcelor CU 32-2
oder gleichwertiger Art
Gewicht in kg/m min./max. = 220-250 kg/m
Mindestblechdicke in mm = 10 mm
Menge: 5,023 t

**07.0011 Stahlspundbohlen einbringen * L= 4,00-6,00m * Einbringt= 4,00-6,00m**
StL-Nr. 1721412862299999
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens nach Wahl des AN.
Spundwand aus Doppelbohlen.
Art = U-Spundbohle.
Bohlenlänge im m = '4,00-6,00'
Einbringtiefe in m = '4,00-6,00'
Gewicht in kg/m2 min./max. = '100-125'
Lage der Spundwandoberkante zum Wasserspiegel '= im Binnengewässer über dem Wasserstand
und an Land.'
Menge: 73,200 m2

**07.0012 Stahlspundbohlen einbringen * L= 8,00-9,00m * Einbringt= 8,00-9,00m**
StL-Nr. 1721412862299999
Stahlspundbohlen und/oder Konstruktionsspundbohlen
gemäß Leistungsbeschreibung einbringen. Wasserstände
gemäß Leistungsbeschreibung. Arbeitstechnische
Lochungen sind zu verschließen. Einbauhilfen werden
nicht gesondert vergütet. Spundbohlenlieferung wird
gesondert vergütet. Säuberung der Arbeitsebene,
Vergurtung, Verholmung, Verankerung, Aussteifung,
Abdichtung, Oberflächenbehandlung, bauseitige
Stoßpanzerung, Einbringhilfen und Spundwandentwässerung
werden gesondert vergütet.
Art des Einbringens nach Wahl des AN.
Spundwand aus Doppelbohlen.
Art = U-Spundbohle.
Bohlenlänge im m = '8,00-9,00'
Einbringtiefe in m = '8,00-9,00'
Gewicht in kg/m2 min./max. = '150-175'
Lage der Spundwandoberkante zum Wasserspiegel '= im Binnengewässer über dem Wasserstand
und an Land.'
Menge: 60,000 m2

**07.0013 WIE VOR, JEDOCH Einbringen als Einzelbohle**
Menge: 9,600 m2

**07.0014 Stahlpfahl CU 12-2 einbringen Einbringen n.Wahl Zus.Spundbohlen * OK Land Lotrecht**
StL-Nr. 1721422362999101
Stahlpfahl gemäß Leistungsbeschreibung einbringen.
Wasserstände gemäß Leistungsbeschreibung.
Arbeitstechnische Lochungen sind zu verschließen.
Stahlpfahllieferung wird gesondert vergütet.
Lieferungs- und gerätebedingte Pfahlstöße herstellen.
Säubern der Arbeitsebene, Wasserhaltung durchf.,
Erdarbeiten, Durchdringungsfenster und Herstellen
des Stahlpfahlkopfanschlusses bei Verwendung als
Verankerungspfahl werden gesondert vergütet.
Art des Einbringens nach Wahl des AN.
Art = zusammengesetzte
Stahlspundbohlen.
Pfahllänge in m = '8,00m'
Gewicht des Pfahles in kg min./max. = 'bis 1.200 kg'
Einbringtiefe in m = 'bis 8,00 m'
Pfahloberkante liegt an Land.
Neigung = lotrecht.
Menge: 2,000 St

**07.0015 Stahlpfahl einbringen Einbringen n.Wahl Zus.Spundbohlen* Lotrecht**
StL-Nr. 1721422362999901
Stahlpfahl gemäß Leistungsbeschreibung einbringen.
Wasserstände gemäß Leistungsbeschreibung.
Arbeitstechnische Lochungen sind zu verschließen.
Stahlpfahllieferung wird gesondert vergütet.
Lieferungs- und gerätebedingte Pfahlstöße herstellen.
Säubern der Arbeitsebene, Wasserhaltung durchf.,
Erdarbeiten, Durchdringungsfenster und Herstellen
des Stahlpfahlkopfanschlusses bei Verwendung als
Verankerungspfahl werden gesondert vergütet.
Art des Einbringens nach Wahl des AN.
Art = zusammengesetzte
Stahlspundbohlen.
Pfahllänge in m = '11,00m'
Gewicht des Pfahles in kg min./max. = 'bis 2.600 kg'
Einbringtiefe in m = 'bis 11,00 m'
Lage der Pfahloberkante '= im Binnengewässer über
dem Wasserstand und an Land.'
Neigung = lotrecht.
Menge: 2,000 St

**07.0016 Zul. Stahlpf CU 32-2.m.Einbringhilfe einbr. Bohren, Spülen nach Wahl**
Stahlpfahl mit Bohrung oder Einspülhilfen als Einbringhilfe einbringen.
Vergütet wird der Mehraufwand, der zum Einbringen pro
Pfahl erforderlich wird.
Bohr-/ Spülgut bis zur Wiederverwertung  zwischenlagern.
Zulageposition für Leistung der CU 32-2 einbringen
Ausführungsart = Bohrung, Spülen nach Wahl des AN.
Menge: 2,000 St

**07.0017 WIE VOR, JEDOCH Stahlspundbohlen DB PU 22+1, L= 9,00 m**
Menge: 2,000 St

**07.0018 Stahlspundb.m.Trennschnitt kürzen * bis 0,50 m**
StL-Nr. 1721416390012191
Stahlspundbohlen und/oder Konstruktionsstahlspundbohlen
gemäß Leistungsbeschr. im Baustellenbereich kürzen.
Wasserstände gemäß Leistungsbeschreibung. Abgerechnet
wird nach Länge des Trennschnittes (Abwicklung)
einschl. Schlösser. Mehraufwand an den Schlössern wird
nicht gesondert vergütet. Soweit das Abbauen der
Vergurtung, Verankerung und Verholmung erforderlich
ist, wird dieses gesondert vergütet.
Abzutrennende Bohlenlänge in m = 'bis 0,50 m.'
Spundbohlen vor dem Trennen an der Trennstelle
reinigen.
Ausführung an Doppelbohlen.
Trennschnitt liegt an Land. Erdarbeiten werden
gesondert vergütet.
Nachbearbeitung des Trennschnittes '= entgraten.'
Spundbohlenabschnitte in Eigentum des AN übernehmen und
im Einklang mit den einschlägigen abfallrechtlichen
Vorschriften beseitigen.
Menge: 41,820 m

**07.0019 Beseitigung von Hindernissen unterhalb der Rammtrasse**
Beseitigung von Hindernissen in der Rammtrasse unterhalb der Rammtrassenberäumung, infolge der Nichteinbringbarkeit der Spundbohlen (Verbau, Bauwerk).
Einschl. der dafür erforderlichen Geräte, Werkzeuge und
Maschinen sowie der notwendigen Erdarbeiten.
Der Verrechnungssatz gilt für das zum Zeitpunkt
einsatzbereit auf der Baustelle befindliche Gerät.
Abgerechnet wird nach tatsächlich geleisteten
Arbeitsstunden.
Hindernisse die sich aus mangelhaften Abbruch sowie
einer mangelhaften Rammtrassenberäumung des AN
begründen werden nicht vergütet.
Hindernißbeseitigung nach vorheriger Absprache und
Freigabe durch den AG/ ÖBÜ.
Menge: 5,000 h

**07.0020 Stillstandszeiten für den Gerätekomplex zum Einbringen der Spundwand**
Stillstandszeiten für den Gerätekomplex zum Einbringen
der Spundwände (Verbau, Bauwerk).
Vergütet werden hier Standzeiten die nicht
durch den AN zu vertreten sind.
Zum Gerätekomplex gehören alle Maschinen, technischen Geräte, Hilfseinrichtungen, Materialien und Personal, die zur Erbringung der Leistung erforderlich sind.
Die Abrechnung erfolgt mit dem angegebenen Stundensatz
für die Anzahl der tatsächlichen nachgewiesenen
Stunden.
Schriftliche Anzeige Beginn und Ende des Stillstandes beim AG.
Stillstandszeiten, die durch nicht fachgerechte Arbeit
des AN, durch Nacharbeiten oder durch Wartezeiten
aufgrund mangelhafter Vorbereitung durch den AN -
verursacht sind, werden nicht vergütet.
Menge: 5,000 h

### Titel 08 GERÜSTARBEITEN

**08.0001 Standgerüst, längenorientiert * Arbeitsgerüst* h=3-4 m * LK 3, BK 06 * auf- und abbauen**
Standgerüst, längenorientiert als Arbeitsgerüst nach DIN EN 12811-1 "Arbeitsgerüste"
zur Ausführung von Arbeiten am Neubau
Wehr Kotzen
Standhöhe 3-4 m,
Lastklasse 3, Breitenklasse 06 auf tragfähiger, waagerechter Standfläche,
Standfestigkeit herstellen nach Wahl des AN,
einschl. statischer Berechnung
Gerüst auf- und abbauen.
Vorhaltung wird gesondert vergütet.
Menge: 80,000 m2

**08.0002 Standgerüst der v. g. Position vor- und unterhalten, umsetzen**
Standgerüst der v. g. Position vor- und unterhalten
sowie bauablaufbedingt an die örtlichen Verhältnisse
umsetzen.
Die Arbeitssicherheit ist arbeitstäglich zu kontrollieren.
Menge: 6,000 Wo

### Titel 09 BETON- UND STAHLBETONARBEITEN

*Hinweis: Vorbemerkungen*
Vorbemerkungen

Die Überwachung der Betonarbeiten muss nach DIN 1045 und DIN EN 1992 in die Überwachungsklasse 2 (ÜK 2) eingeordnet werden. Neben der Eigenüberwachung ist eine zugelassene und unabhängige Fremdüberwachung vorzusehen. Die baustellenbezogenen Eignungsprüfungen der Betone sind mindestens 4 Wochen vor dem Betoneinbau zur Prüfung zu übergeben. Auf die Prüfung der Temperaturentwicklung an großformatigen Betonblöcken gemäß ZTV-W, LB 215, Anlage 1, Pkt. 2 wird verzichtet.

Hinsichtlich der Beton- und Stahlbetonarbeiten gelten die Anforderungen der ZTV-W, LB 215. Im Hinblick auf die Prüfung der Zuschlagsstoffe steht im Besonderen Fokus die Prüfung möglicher Auswirkungen einer Alkali-Kieselsäure-Reaktion (AKR). Die Nachweise über die Unbedenklichkeit der eingesetzten Gesteinskörnungen gemäß DAfStb-2, in Verbindung mit der Alkali-Richtlinie sind zwingend. Die Nachweise über die Unbedenklichkeit der eingesetzten Gesteinskörnungen gemäß DAfStb-2, in Verbindung mit der Alkali-Richtlinie, ist auch für die Empfindlichkeitsklasse E-S nachzuweisen.

Es sind nur schwindarme Betone mit langsamer Festigkeitsentwicklung und Zemente mit niedrigem wirksamen Alkaligehalt ("NA-Zemente") einzusetzen.

Alle sichtbaren Kanten sind durch Dreikantleisten zu brechen.

**09.0001 Zusätzliche Eignungsnachweise erbr. Betonbauteile**
Zusätzliche Eignungsnachweise nach ZTV-W 215, Teil 2,
im Sinne der VOB DIN 18331, Abschnitt 4, erbringen.
Die Leistung umfasst alle zusätzlichen Aufwendungen
für die Erbringung der Eignungsnachweise, wie z.B.
erforderliche labortechnische Einrichtungen, Geräte
und Stoffe.
Bauteil = alle Betonbauteile
Menge: 1,000 Psch

**09.0002 Zusätzliche Gütenachweise erbringen Betonbauteile**
StL-Nr. 1221572501
Zusätzliche Gütenachweise nach ZTV-W 215 Teil 3,
Anhang NB, im Sinne der VOB DIN 18331 Abschn. 4
erbringen. Die Leistung umfasst alle zusätzlichen
Aufwendungen für die Erbringung der Gütenachweise,
wie z.B. erhöhte Aufwendungen für den Baubetrieb,
zusätzlich erforderliche Geräte und Stoffe.
Bauteil = alle Betonbauteile
Menge: 1,000 Psch

**09.0003 Unbewehrten Beton herstellen Unterbeton C16/20 X0 Mit Schalung Abr. Frischbeton**
StL-Nr. 21118338999921
Unbewehrten Beton nach Unterlagen des AG herstellen.
Beton 'Unterbeton von +24,00 bis +24,15'
Druckfestigkeitsklasse 'C16/20'
Expositionsklasse 'X0'
Zusätzliche Anforderungen '-'
Beton einschließlich Schalung herstellen. Schalung vorhalten und beseitigen.
Abgerechnet wird die eingebaute Frischbetonmenge.
Menge: 11,058 m3

**09.0004 Bew. Beton einschl. Schalung herst. * Fachbaum**
Bewehrten Beton einschließlich Schalung
und Traggerüst nach Unterlagen des AG
und gemäß ZTV-W herstellen.
Beton einschließlich Schalung herstellen.
Schalung vorhalten und beseitigen.
Bewehrung wird gesondert vergütet.
Bauteil '= Fachbaum auf Stahlspundwand'
Art der Verwendung = Stahlbeton.
Druckfestigkeitsklasse C35/45.
Expositionsklasse '= XC1, XF3, XA2, XM1, WF'
Zusätzliche Anforderungen '= Beton mit hohem Wassereindringwiderstand (wu-Beton)'
Oberfläche = abreiben und einfach glätten.
Menge: 14,500 m3

**09.0005 Bew. Beton einschl. Schalung herst. * Bauwerkssohle**
Bewehrten Beton einschließlich Schalung
und Traggerüst nach Unterlagen des AG
und gemäß ZTV-W herstellen.
Beton einschließlich Schalung herstellen.
Schalung vorhalten und beseitigen.
Bewehrung wird gesondert vergütet.
Bauteil '= Bauwerkssohle von +24,15 bis +24,65'
Art der Verwendung = Stahlbeton.
Druckfestigkeitsklasse C35/45.
Expositionsklasse '= XC1, XF3, XA2, XM1, WF'
Zusätzliche Anforderungen '= Beton mit hohem Wassereindringwiderstand (wu-Beton)'
Oberfläche = abreiben und einfach glätten.
Menge: 27,750 m3

**09.0006 Bew. Beton einschl. Schalung herst. * Endschwelle, Seitenaufkantungen**
Bewehrten Beton einschließlich Schalung
und Traggerüst nach Unterlagen des AG
und gemäß ZTV-W herstellen.
Beton einschließlich Schalung herstellen.
Schalung vorhalten und beseitigen.
Bewehrung wird gesondert vergütet.
Bauteil '= Endschwelle, Seitenaufkantungen'
Art der Verwendung = Stahlbeton.
Druckfestigkeitsklasse C35/45.
Expositionsklasse '= XC1, XF3, XA2, XM1, WF'
Zusätzliche Anforderungen '= Beton mit hohem Wassereindringwiderstand (wu-Beton)'
Oberfläche = abreiben und einfach glätten.
Menge: 6,500 m3

**09.0007 Bew. Beton einschl. Schalung herst. * Treppenauflager**
Bewehrten Beton einschließlich Schalung
und Traggerüst nach Unterlagen des AG
und gemäß ZTV-W herstellen.
Schalung vorhalten und beseitigen.
Bewehrung wird gesondert vergütet.
Bauteil '= Treppenfundament'
Art der Verwendung = Stahlbeton.
Druckfestigkeitsklasse C 35/45.
Expositionsklasse '= XC4,  XF3,  XA2,  XM1, WF'
Zusätzliche Anforderungen '= Beton mit hohem Wassereindringwiderstand (wu-Beton)'
vertikale Oberflächen= glatt
Horizontale Oberflächen= glätten und von Hand abreiben, begehbare Oberflächen= rutschhemmend, Besenfeinstrich
Menge: 1,650 m3

**09.0008 Füllbeton herstellen Spundwandpfähle Ausfüllen Ohne Schalung Exp.wie Beton Abrechng.Frischb.**
StL-Nr. 12215320941102
Beton für Verfüllung nach Leistungsbeschreibung
herstellen.
Bauteil '= Spundwandpfähle
Beton C 35/45, XC1, XF3, XA2, XM1, WF, wu.
Spundwandpfähle im Vorfeld bis mind. 3,50 m freispülen.
Verfüllung der Pfähle >/= 3,50 m.'
Zum Ausfüllen von Hohlräumen.
Beton ohne Schalung.
Expositionsklasse(n)/Feuchtigkeitsklasse wie
angrenzender Konstruktionsbeton
Abrechnung nach Lieferschein.
Menge: 3,000 m3

**09.0009 Vergussbeton / -mörtel herstellen**
StL-Nr. 12215645999999
Unbewehrten Zweitbeton nach Vergussbeton-Richtlinie
gemäß BAW Merkblatt Zweitbeton einschließlich
Einschalen, Vorbehandlung des Erstbetonuntergrundes
und Nachbehandlung herstellen.
Schalung vorhalten und beseitigen.
Einbau und Verfüllen von Verpressschläuchen wird
gesondert vergütet.
Bauteil / Bereich = 'Hohlraum am Anschluss Wehrrahmen
und Stahlspundwand.'
Expositionsklasse(n)/Feuchtigkeitsklasse 'XC1, XF3,
XA2, XM1, WF'
Druckfestigkeitsklasse mindestens 'C 35/45'
Weitere Anforderungen 'schwindarm,
Zulassung nach ZTV-W.
Ca. 60 Liter je Anschluss'
Schalung 'Anschlussbereiche mit
Dichtbändern abdichten.'
Menge: 2,000 St

**09.0010 Betonstabstahl einbauen**
StL-Nr. 122152109999
Betonstabstahl (B500 B) nach Ausführungszeichnungen und
Stahllisten schneiden, biegen und verlegen.
Bauteil '= Sohle, Fachbaum, Treppe'
Nenndurchmesser = 'bis 14 mm'
Einbringen der Bewehrung 'sowie Lieferung.'
Menge: 6,544 t

**09.0011 Zulage zur vorgannten Position Schweißarbeiten Bewehrung**
Zulage zur vorgannten Position für Schweißarbeiten
der Bewehrung an die Stahlspundwand.
Konstruktives Anschweißen der ausgewiesenen Eisen
an die Stahlspundwand nach Unterlagen des AG.
Schweißnaht= Kehlnaht 5-100 mm.
Ausrichten und Verschweißen der Bewehrung.
Menge: 42,000 St

**09.0012 Dehnfugenband innenliegend einbauen * EF2und9 Ohne Stoß In Arbeitsfuge**
StL-Nr. 1221584590101399
Dichtendes innenliegendes Fugenband aus EPDM nach
DIN 7865-2 nach Leistungsbeschreibung einbauen und
verankern. Wasserdichte Ausführung der erforderlichen Stöße und Verbindungen durch Vulkanisieren
nach Arbeitsanweisung des Herstellers. Winkel-,
T- und Kreuzverbindungen sowie Endstücke aus werksgefertigten Formstücken herstellen. Abgerechnet wird
nach Länge in der Fugenachse. Bewehrung für Befestigung
des Fugenbandes wird gesondert vergütet.
Abnahmeprüfzeugnis A  wird nicht gesondert vergütet.
Bauteil '= horizontale Betonier-/ Arbeitsfuge
zw. Fachbaum und Sohle'
Prüfung der Werkstoffanforderungen für EF 2 und EF 9
nach DIN 7865-3
Band ohne Stoß
in Arbeitsfuge einbauen.
Fugenband '= F300'
Menge: 9,150 m

**09.0013 Arbeitsfuge herstellen * Quelldichtungsband**
StL-Nr. 042158139093
Arbeitsfuge nach Zeichnung herstellen und Arbeitsfugenfläche nach ZTV-W 215, Teil 3, herstellen. Freilegen
des Grobkorngerüstes der Anschlussflächen bei nicht mit
Streckmetall abgeschalten Arbeitsfugen. Mechanische
Entfernung des Zementsteins, sofern in Arbeitsfugen
Streck-Metall angewendet wird. Arbeitsfugenfläche frei
von schädigenden Bestandteilen. Abgerechnet wird in Fu-
genachse.
Bauteil '= horizontale und vertikale Betonierfugen
Aufbetonage Endschwelle, Aufkantungen'
Konstruktive Ausbildung '= Quelldichtungsband gegen
drückendes Wasser'
Einbau und Befestigung von Fugenband wird nicht
gesondert vergütet.
Menge: 21,000 m

**09.0014 Fugenblech einbauen * Arbeitsfuge**
StL-Nr. 12215820902901
Fugenblech nach Leistungsbeschreibung herstellen, einbauen und verankern. Erforderliche Stöße bzw. Verbindungen wasserdicht verschweißen. Winkel-, T- u. Kreuzverbindungen werkstattmäßig als Formstücke herstellen
und einbauen. Bewehrung für Befestigung des Fugenbleches wird gesondert vergütet. Abgerechnet wird in
Fugenachse.
Bauteil '= horizontale Betonier-/ Arbeitsfugen'
Einbauen in Arbeitsfuge.
Material und Breite '= Stahl S235, beschichtet,
Breite mindestens 300 mm.
Eignung nach ZTV-W'
Dicke mindestens 2 mm.
Menge: 21,000 m

**09.0015 Dauereleastische Fuge herstellen**
Fuge/ Spalt mit dauerelastischem, witterungsbeständigen
Fugendichtstoff elastisch verschliessen.
Herstellung entsprechend DIN 18540.
Fugen vorbereiten und Wandungen mit geeignetem
Voranstrich, Primer o. dgl. versehen.
Fugenbreite = 8 - 12 mm, Fugentiefe = 10 - 20 mm.
Abgerechnet wird in Fugenachse.
Bauteil = Arbeitsfugen.
Material = Polyurethan, wasserbeständig,
tatsächliche Dauerbewegungsaufnahme min 25 v.H.
Fugenwandungen = Beton
z. B. Fa. Sika, Typ Sikaflex Pro3WF, grau
oder gleichwertiger Art
Menge: 10,600 m

**09.0016 Beton-Bauteil nachbehandeln * Abdeck/Feucht**
StL-Nr. 122157159003
Bauteil aus Beton gemäß ZTV-W LB 215,
zusätzlich zu 'Belassen in der Schalung' nachbehandeln/schützen einschließlich Aufbau, Vorhalten und Wiederabbau von erforderlichen Gerüsten, Abdeckkonstruktionen und Festhaltevorrichtungen sowie Liefern und Vorhalten der notwendigen Materialien.
Bauteil '= alle Betonbauteile'
Auflegen wasserspeichernder Abdeckungen und
Feuchthalten
Menge: 1,000 Psch

### Titel 10 STAHL- UND METALLBAUARBEITEN

**10.0001 Stahlkonstruktion Kragarm nach Unterlagen des AG herstellen und einbauen * S 235JR**
Stahlkonstruktion Kragarm für Bediensteg nach Unterlagen des AG herstellen und einbauen.
Konstruktion bestehend aus:
- HEB180, L= 1.176 mm, S235JR
- HEB180, L= 1.750 mm, S235JR für Einbetonierung in Spundwandpfahl
- Knotenblech 4x Bl150/120x85x20 mm, S235JR
- Knotenblech 2x Bl150/120x85x14 mm, S235JR
- Blechverstärkung Bl180x440x20 mm, S235JR
- Anschlussblech Bl. 200x200x8 mm, S235JR
- Voute Bl 150/150x20 mm, S235JR
- 8x Bohrungen für M12
- Schweißkonstruktion
Korrosionsschutz und Betonverfüllung
werden gesondert vergütet.
Menge: 4,000 St

**10.0002 Stahlkonstruktion Unterkonstruktion Bediensteg - 2x HEB140, L= 5.290 mm, S235JR...**
Stahlkonstruktion Unterkonstruktion für Bediensteg nach Unterlagen des AG herstellen und einbauen.
Konstruktion bestehend aus:
- 2x HEB140, L= 5.290 mm, S235JR
- 6x U80, L= 1.030 mm, S235JR
- 16x Bohrungen für M12
- 16x Schraubanschluss M12x60, 8.8, fvz.
- 6x Anschlussblech f. Geländer Bl150x116x12 mm, S235JR
- Schweiß- und Schraubkonstruktion
Korrosionsschutz wird gesondert vergütet.
Menge: 2,000 St

**10.0003 WIE VOR, JEDOCH - 2x HEB, L= 6.580 mm, S235JR...**
WIE VOR, JEDOCH
Konstruktion bestehend aus:
- 2x HEB140, L= 6.580 mm, S235JR
- 8x U80, L= 1.030 mm, S235JR
- 16x Bohrungen für M12
- 16x Schraubanschluss M12x60, 8.8, fvz.
- 8x Anschlussblech f. Geländer Bl150x116x12 mm, S235JR
mit je 2x Bohrung für M12 und je 2x Schraubanschluss M12x60, 8.8 fvz.
Menge: 1,000 St

**10.0004 Gitterrostabdeckung herstellen * Bediensteg Wehr* 3,5 kN/m2 Vz./n.rostend**
Gitterrostabdeckung nach Unterlagen des AG herstellen.
Einbauort '= Bediensteg'
Ausführung '= Pressrost, rutschhemmend mit
Gleitschutz (R12)',
Belastung mind. 3,5 kN/m2 (gleichmäßig),
Tragstäbe '= 30 x 3 mm'
Gitterrost '= Maschenweite ca. 33,3 x 33,3
Stahlsorte = S 235 JR'
Befestigung '= Standardbefestigung mit Telleroberteil und Klemmunterteil, jedoch zusätzlich gegen unbefugtes Entwenden sichern'
Gitterroste unterschiedlicher Abmessungen mit Aussparungen im Berreich von Geländerpfosten.Material = Stahl, feuerverzinkt, durchschnittliche
Schichtdicke nach DIN EN ISO 1461: 1997, min. 85 mym.
Befestigungs- und Verschlußteile aus nichtrostendem Stahl, Stahlsorte A4 oder A5 bzw. Werkstoff-Nr. 1.4401 oder 1.4571.
Menge: 20,640 m2

**10.0005 Geländer einbauen * Rundrohr Stahl, Kons.ges. * H= 1.100 mm * S235JR**
Geländer mit Verankerungs- und Befestigungsteilen
nach Zeichnung/ Baubeschreibung herstellen und
einbauen.
Abgerechnet wird nach Länge des Handlaufs zwischen den Achsen der Endpfosten.
Geländer für Bediensteg Wehranlage.
Höhe = '1.100 mm,
Handlauf und Knieleiste aus'
aus Rundrohren ROk 60,3x2,9 mm.
Fussleiste aus L100x50x6 mm,
16x Anschlussbleche Bl. 150x120x8 mm,
mit je 2x Bohrung für M12 und
je 2x Schraubanschluss M12x60, 8.8 fvz.
Material= S235JR,
Pfostenabstand < 2.000 mm.
Vorbereiten der Oberfläche und Be-
schichten werden gesondert vergütet.
Materialgütenachweis durch
Werkszeugnis 2.2 nach DIN EN 10204.
Einbau 'geschraubt an Unterkonstruktion Bediensteg.
Befestigungsmittel gesondert.'
Menge: 28,550 m

**10.0006 WIE VOR, JEDOCH Höhe = 760 mm (Absenkung im Bedienbereich)**
WIE VOR, JEDOCH
Höhe = 760 mm (Absenkung im Bedienbereich)
4x Anschlussbleche Bl. 150x120x8 mm,
mit je 2x Bohrung für M12 und
je 2x Schraubanschluss M12x60, 8.8 fvz.
Menge: 6,000 m

**10.0007 Stahlkonstruktion Treppe 3 Stg. 17/28 Bediensteg * S235JR**
Stahlkonstruktion Treppe 3 Stg. 17/28 für Bediensteg nach Unterlagen des AG herstellen und einbauen.
Konstruktion bestehend aus:
- 2x U160, L= 1.050 mm, S235JR
- 3x Gitterrosttreppenstufe 30x5mm, b= 280 mm,
Treppenstufen feuerverzinkt, durchschnittliche
Schichtdicke nach DIN EN ISO 1461: 1997, min. 85 mym.
Befestigungs- und Verschlußteile aus nichtrostendem Stahl, Stahlsorte A4 oder A5 bzw. Werkstoff-Nr. 1.4401 oder 1.4571.
- 20x Bohrungen für M12
- 20x Schraubanschluss M12x60, 8.8, fvz.
- Schweiß- und Schraubkonstruktion
Korrosionsschutz Hauptträger wird gesondert vergütet.
Menge: 2,000 St

**10.0008 Stahlkonstruktion Unterkonstruktion Lattenpegel herstellen und befestigen**
Stahlkonstruktion Unterkonstruktion für
Lattenpegel nach Unterlagen des AG herstellen
und an Stahlspundwand befestigen.
Konstruktion bestehend aus:
- U-Profil U160, L= 2.600 mm, S235JR
- PE-Kunststoffbohle 2.600x100x50 mm
- Befestigungsmittel
Unterkonstruktion an Spundwand/-pfahl befestigen/anschweißen,
Vorbereiten der Oberfläche und Be-
schichten.
Menge: 2,000 St

**10.0009 Messbolzen einbauen Widerlager Messing DU 30 - 40 mm L 160 - 200 mm Horizontal * Höhenmessung**
StL-Nr. 2412197122351902
Messbolzen einbauen.
Einbauort = Widerlager.
Baustoff = Messing.
Schaftdurchmesser über 30 bis 40 mm.
Schaftlänge über 160 bis 200 mm.
Einbau horizontal.
Bolzen 'an Stahlspundwand
geschraubt montieren'
Messbolzen für Höhenmessung.
Menge: 2,000 St

### Titel 11 STAHLWASSERBAUARBEITEN

*Hinweis: Vorbemerkungen*
Vorbemerkungen

Für den Stahlwasserbau sind metallische Erzeugnisse mit einem Abnahmeprüfzeugnis 3.2 nach EN 10204 einzusetzen.

Im Rahmen der Werksfertigung und der Montage sind folgende Punkte mit Eigenüberwachungsprotokoll zu belegen. Im Bauablauf sind diese Punkte als Haltepunkte mit Mitteilungspflicht an den AG zu fixieren.

- Einhaltung Funktionsmaße der Werksfertigung
- Einbaumaße Feste Teile Stahlwasserbau vor Betoneinbau
- Einbaumaße Feste Teile Stahlwasserbau nach Betoneinbau
- Nachweis Druckprüfungen Verschlusstafeln
- Nachweis Schweißnahtprüfungen entsprechend Prüfplan
- Nachweis Materialzeugnisse, Materialprüfungen
- Nachweise Korrosionsschutz
- Berechnungsnachweise
- Nachweis Dichtheit  (DIN 19704-2:2014-11 Pkt. 6.6) Verschlusstafeln
- Nachweis Funktionssicherheit Antriebe

Für die Werksfertigung gelten die Vorgaben der DIN EN 1090. Die Kontrollprüfungen der Stahlwasserbauteile sind entsprechend BAW Merkblatt "Kontrollprüfungen bei Stahlwasserbauten Merkblatt MeKS 2018" durchzuführen und zu dokumentieren.
In Anlehnung an Tabelle A.1 aus DIN EN 1090-1:2012-02 ist die Produktdeklaration nach Verfahren 3b durchzuführen.

Es muss der Eignungsnachweis zur Ausführung von Schweißarbeiten für Stahlbau und Stahlwasserbauteile gemäß DIN EN 1090 der Ausführungsklasse EXC 3 vorliegen. Gleichfalls die Schweißnachweise des eingesetzten Personals sowie die bauteilbezogenen Schweißanweisungen der Aufsichtsperson/ Schweißfachingenieur.
Für die Öl- und Schmierstoffe ist die Wassergefährdungsklasse 1 nachzuweisen.

Dichtungsmaterialien sind entsprechend Tabelle 7 DIN 19704-2 einzusetzen.

**11.0001 Wehrrahmen herstellen, liefern und montieren.**
Wehrrahmen herstellen, liefern und montieren.
Wehrrahmen bestehend aus:
- Hutprofilen aus nicht rostendem Material
W.-St. 1.4301
mit den Maßen
Tiefe:  ca.  190 mm
Breite:  ca.  650 mm
Öffnung: ca.  550 mm
Blechdicke:  ca. 10 mm
Länge:  ca. 4.010 mm
- Stahlkonsolen aus nicht rostendem Material
Bl 10 mit Knotenblechen versehen
- Heizkanal einseitig aus Hohlprofil ca. 50x30x4.000 mm, 1.4301
Wehrrahmen in Abstimmung mit dem Baugewerk mittels
Schweißanschluss an Stahlspundwand kraftschlüssig montieren.
Um das Abdichten zwischen Wehr und Spundwand zu gewährleisten, werden Flacheisen bzw. Bleche aus nicht rostendem Material zwischen den Rücken der Führungsprofile und der Spundwand angeschweißt.
Der entstandene Hohlraum wird mit Vergussmörtel ausgefüllt.
Schweißanschluss auf gesamter Höhe.
Verguss Hohlraum gesondert.
Unterwasserseitig sind an den Führungsprofilen Kastenprofile für die Wehrheizung angeschweißt.
Die Einhaltung der Einbaumaße ist mit Messprotokoll an das Baugewerk zu übergeben.
Baugewerk zu übernehmen. Die Messprotokolle sind dem
AG zu übergeben.

Herstellung und Deklaration entsprechend
Ausführungsklasse EXC 3
Die Kalkulation beinhaltet die Nachweisführung,
eventuell benötigte Montagehilfskonstruktionen und die
eventuelle Zwischenlagerung auf der Baustelle, soweit
sie nicht in anderen LV-Positionen enthalten sind.

Länge Hutprofile: ca. 4.010 mm
Masse: ca. 720 kg
Menge: 2,000 St

**11.0002 Sohlbalken herstellen, liefern und montieren.**
Sohlbalken herstellen, liefern und montieren.
Sohlbalken bestehend aus:
- Sohlträgergurt aus Flach 200x7.100x12 mm nicht rostendes Material (1.4301)
- Sohlträgersteg aus Flach 150x7.100x12 mmnicht rostendes Material (1.4301)
- Maueranker aus Fl 50x6x250, 1.4301
(Anzahl entsprechend statischem Erfordernis)
- Anschlussbleche nicht rostendes Material für den Anschluss der Hutprofile Wehrrahmen incl. Knotenbleche.
Schraubverbindung und Dichtnaht mit
dem Wehrrahmen.
Sohlbalken in Abstimmung mit dem Baugewerk montieren
und für den Betonverguss im Erstbeton fixieren.
Die Einhaltung der Einbaumaße ist mit Messprotokoll an das Baugewerk zu übergeben und nach Betonverguss mit Messprotokoll vom Baugewerk zu übernehmen.
Die Messprotokolle sind dem AG zu übergeben.

Herstellung und Deklaration entsprechend
Ausführungsklasse EXC 3
Die Kalkulation beinhaltet die Nachweisführung,
eventuell benötigte Montagehilfskonstruktionen und die
eventuelle Zwischenlagerung auf der Baustelle, soweit
sie nicht in anderen Poistionen enthalten sind.

Länge: ca. 7.100 mm
Masse:  ca. 270 kg
Menge: 1,000 St

**11.0003 Maschinenrahmen herstellen, liefern und montieren.**
Maschinenrahmen herstellen, liefern und montieren
Maschinenrahmen mit Ritzelkasten bestehend aus:
- 2 Stück Rahmenprofilen aus U300, L= 7.000 mm,  S235J2+N, nach DIN 1026 oder gleichwertiger Art
- 2 Stück Ritzelkästen aus Bl2, S235
- 2 Stück Ronden als Lageraufnahme aus S235
- 2 Stück Montagekonsolen Wkl 100x100x12, S235 zur
Befestigung am Wehrrahmen
- 2 Stück Transportsteg, Bl 20, S355
- 2 Stück Abdeckungen aus Bl 2, S235
entsprechend statischen Vorgaben in
Schraub-/Schweißkonstruktion herstellen.

Die Antriebsbauteile sind werksseitig auf dem
Maschinenrahmen vorzumontieren. Ritzel, Ritzel- und
Antriebswelle und Wellenlager sind Bestandteile des
Antriebs.
Herstellung und Deklaration entsprechend
Ausführungsklasse EXC 3
Die Kalkulation beinhaltet die Nachweisführung,
eventuell benötigte Montagehilfskonstruktionen und die
eventuelle Zwischenlagerung auf eigenem Gelände bzw.
auf der Baustelle, soweit sie nicht in anderen LV-Positionen
enthalten sind.

Maße (L/B/H): ca. 7.000/640/600 mm
Masse: ca. 1.250 kg
Menge: 1,000 St

**11.0004 Doppelschützenverschluss herstellen, liefern und montieren.**
Doppelschützenverschluss aus Ober- und Unterschütz entsprechend Statik als Schweißkonstruktion mit Stauhautblech aus Bl 12 und
Profilriegeln in S355 herstellen, liefern und
montieren.

Oberschütz L/H:  ca. 6.720/ 1.070 mm
- Stauhaut Bl 12 mm, S355
- 1 Stück HEM180, S355
- 2 Stück Wkl200x200x20 mm (horizontal), S355
- 2 Stück Wkl200x200x20 mm (vertikal), S355
- 1 Stück Anlaufschräge Bl 20
- 2 Stück Strahlaufreißer, S235
- 2 Stück Triebstockanschluss 340x150x100, S355
- Knoten-, Schott- und Aussteifungsbleche Bl 12, S355
- Oberkante Oberschütz in V-Form.
Masse: ca. 2.565 kg

Unterschütz L:  ca. 6.720 mm, H:  ca. 1.895/975  mm
- Stauhaut Bl 12 mm, S355
- 1 Stück HEM180, S355
- 2 Stück Wkl200x200x20 mm (horizontal), S355
- 2 Stück Wkl200x200x20 mm (vertikal), S355
- 2 Stück Triebstockanschluss 300x150x100, S355
- Knoten-, Schott- und Aussteifungsbleche Bl 12, S355
Masse: ca. 2.560 kg

Ober- und Unterschütz 3-seitig dichtend

Für die eingesetzten Materialien sind
Abnahmeprüfzeugnisse 3.2 nach DIN EN 10204
nachzuweisen.

Die Prüfkosten für die Abnahmeprüfzeugnisse sowie für
Schweißprüfungen sind mit zu kalkulieren.

Die Kalkulation beinhaltet die Nachweisführung, alle
Montagehilfskonstruktionen und die eventuelle
Zwischenlagerung auf der Baustelle, soweit sie nicht
in anderen LV-Positionen enthalten sind.
Herstellung und Deklaration entsprechend
Ausführungsklasse EXC 3
Menge: 1,000 St

**11.0005 Antriebe herstellen, liefern und montieren**
Elektromechanische Doppelschützenwehrwinde mit
separatem Ober- und Unterschützenantrieb herstellen.
Wehrwinde für einen Durchlass/ Verschluss bestehend aus:
- 2 Stück Kegelradgetriebe
- 4 Stück Hauptgetriebe als Schneckenradgetriebe in
selbsthemmender Bauweise
- 4 Stück Triebstock-/ Getrieberitzel
- 2 Stück Ritzelkästen mit je 2 Stück Ritzelwellen
- 2 Stück Verbindungswellen
- 8 Stück Pendelkugellager
- 2 Stück Haube für Gehäuse
- 2 Stück Wellenabdeckungen
- 4 Stück Getriebeflansche aus Blech, S 235
- 4 Stück einstellbare Andruckrollen für Triebstöcke
- 4 Stück Wellenkupplungen
- 2 Stück Wege- und Momentenmeßsysteme zur End- und
Zwischenlagenerfassung bzw. zur Einstellung der max.
Zugmomente und der min. Druckmomente
- mechanische Verriegelung gegen Auseinanderfahren von
Ober- und Unterschütz
- kollisionsfreie Führung des Nothandantriebes von  Antriebsseite auf Bedienseite
Die Handeingänge sind gegen unbefugte Benutzung durch abschließbare Hauben zu sichern.
Die Handeingänge der Stellantriebe sind mit Adaptern auf die beim AG vorhandenen Mobilen Drehantriebe anzupassen.

Parameter der Wehrwinden:

charakteristischer Wert der Gesamtzugkraft:
  OS  F > ca. 69 kN
  US  F > ca. 97 kN

Stellgeschwindigkeit OS und US:
im Handbetrieb: vH=  ca. 3,427mm min-1

Handkraft bei Betriebsstau:
  OS  F(Hand) < 190 N
  US  F(Hand) < 190 N

Mögliche Konfiguration pro Wehrwinde für OS/US:
- Ritzel-Dm = 270 mm
- AUMA Kegelradgetriebe GK 14.6, 2,8:1 oder gleichwertiger Art
- AUMA-Schneckenradgetriebe GS160.3-F30, GZ 8:1
oder gleichwertiger Art

Alle Getriebe und Lager in öl- und staubdichter
Bauweise mit  Langzeitschmierung
Alle rotierenden Bauteile sind mit Abdeckungen zu
versehen.
Im Bereich der Antriebseingänge sind Schilder mit
Drehrichtung und max. zulässigen Drehmomenten am
Maschinenrahmen anzubringen.

Herstellung und Deklaration Schweißbaugruppen
entsprechend Ausführungsklasse EXC 3

Herstellung und Deklaration Zukaufteile entsprechend
Ausführungsklasse EXC 2

Abgerechnet wird pro Satz bestehend
aus v. g. Bestandteilen.

Bieterangaben
Antrieb Oberschütz:
Ritzel-Dm:
'.................................................' mm

Getriebe 1:
Typ
'.....................................................'
technische Daten:
'.....................................................'
Hersteller:
'.....................................................'
Getriebe 2:
Typ
'.....................................................'
technische Daten:
'.....................................................'
Hersteller:
'.....................................................'
Antrieb Unterschütz:
Ritzel-Dm:
'.................................................' mm

Getriebe 1
Typ
'.....................................................'
technische Daten:
'.....................................................'
Hersteller:
'.....................................................'
Getriebe 2
Typ
'....................................................'

technische Daten:
'.....................................................'
Hersteller:
'.....................................................'
Menge: 1,000 Satz

**11.0006 Triebstöcke herstellen, liefern und montieren**
Triebstöcke für Doppelschützverschluss herstellen und
montieren.
Triebstöcke bestehend aus:
  - Triebstockwangen aus Fl 120x20, S355 o. gleichw. mit Rücken aus Bl 8
  - Triebstockbolzen Rd50, 16MnCr5 (vergütet)
  - Anschlussbolzen Rd70 aus nicht rostendem Material (1.4057) vom Anschlussmaterial galvanisch durch Buchsen getrennt
- Zwischenlagerbleche zur Justierung der Andruckrolle
- Montagematerial

Es ist eine visuelle Anzeige der Stellung des
Oberschütz an den Triebstöcken anzubringen.
Farbe gelb-schwarz mit schwarzen Ziffern.

Für die eingesetzten Materialien sind
Abnahmeprüfzeugnisse 3.2 nach DIN EN 10204
nachzuweisen.

Die Prüfkosten für die Abnahmeprüfzeugnisse sowie für
Schweißprüfungen sind mit zu kalkulieren.

Die Kalkulation beinhaltet die Nachweisführung, alle
Montagehilfskonstruktionen und die eventuelle Zwischenlagerung
auf der Baustelle, soweit sie nicht in anderen Positionen enthalten sind.

Herstellung und Deklaration entsprechend
Ausführungsklasse EXC 3

Länge Triebstock: ca. 3.570 mm
Menge: 4,000 St

**11.0007 Dichtungen herstellen, liefern und montieren.**
Dichtungen herstellen, liefern und montieren.

Dichtungen bestehend aus:
- den vertikalen Dichtungen zum Wehrrahmen
aus Gummiprofil (Notengummi 90x40x20x15 oder
gleichw.)
- der horizontalen Dichtung zwischen Ober- und
Unterschütz aus Gummiprofil
(Notengummi 90x40x20x15 oder gleichw.)
- der Sohldichtung aus Flachgummi 60x15
oder gleichwertiger Art
entsprechend DIN 19704 Teil 2 herstellen.
Stöße zwischen den Dichtungen sind dauerhaft zu
verbinden (vulkanisieren oder gleichwertiger Art).

Dichtungen mit angefasten bzw. abgerundeten
Klemmleisten aus S235 und verzinkten Normteilen an den
vertikalen und der horizontalen Dichtebene
vormontieren.

Die Kalkulation beinhaltet die Nachweisführung,
eventuell benötigte Montagehilfskonstruktionen und die
eventuelle Zwischenlagerung auf eigenem Gelände bzw.
auf der Baustelle, soweit sie nicht in anderen LV-Positionen
enthalten sind.

Länge vertikale Notendichtungen/Oberschütz:
ca. 1.030 mm
Länge horizontale Notendichtung/Oberschütz:
ca. 6.370 mm
Länge vertikale Notendichtungen/Unterschütz:
ca. 1.850 mm
Länge Sohldichtung/Unterschütz:
ca. 6.370 mm
Menge: 18,500 m

**11.0008 Gleitleisten herstellen, liefern und montieren**
Gleitleisten herstellen und montieren.
Gleitleisten bestehend aus:
  - den vertikalen Gleitleisten
  - den oberen und unteren seitlichen Abstandshaltern
aus PE-HWU herstellen und mit verzinkten Normteilen
montieren.
Füllstück aus Eichenholz oder PE-HWU herstellen und mit verzinkten Normteilen montieren.

Oberschütz::
Länge vertikale Gleitleisten: ca. 1.030 mm
Unterschütz::
Länge vertikale Gleitleisten: ca. 1.850 mm
Länge horizontale Gleitleiste: ca. 6.370 mm
Menge: 12,200 m

**11.0009 Wehrrahmenheizungen herstellen.**
Wehrrahmenheizung für ein Wehrfeld
bestehend aus 1 Heizelement/ -stab,
Thermostaten, Kabel und Leitungen sowie Heizmedium
einschließlich der Schalt- Steuer- und Überwachungsgeräte herstellen, liefern und betriebsfertig montieren
Funktionssicherheit für Dichtung bis -20° Lufttemperatur
Die Leitungsverlegung erfolgt in witterungs- und vandalismusgehemmenten Schutzrohren (Panzerrohren).
Kalkulationsgrößen: Nennleistung mind. 1.000 Watt

Bieterangaben:
Heizsystem: '..........................................'
Heizelemente: '.......................................'

Anschlußwert: '........................................'
Menge: 2,000 St

**11.0010 Schaltschrank Elektrotechnik Wehranlage**
Schaltschrank für Schaltanlagen und Verteiler,
als Schaltschrank nach DIN VDE 0659,
Nennisolationsspannung 400 V AC,
in Kastenbauform als Standschrank.
Schaltschrank für Wehrheizungen und Betreiben
über Netzersatzeinspeisung.
Montagerahmen für Hutschienen und Geräteeinbau für
Installationseinbaugeräte DIN 43 880, mit Geräteträger,
Berührungsschutzabdeckung, PE- und N-Klemmen,
Tragschienen, Blindabdeckungen für Reserveplätze,
Stromkreiskennzeichnung je Gerät, Klemmen und
Klemmenzubehör, mit Tür (Einbau Befehlsgeräte,
Anzeigen), verriegelbar, Schlosseinsatz Schließzylinder Schutzklasse I, 3 Schlüssel,
Schutzart IP66, mit
Kabelführungsplatte, Würgeeinführung.

Schaltschrank bestückt mit:
- Einspeisedose 16 A 3-pol. für Netzersatzeinspeisung (Stromaggerat)
- Überspannungsschutzeinrichtung grob - fein
- Hauptschalter für Netzersatzeinspeisung
- Klemmen
- Sicherungsverschluss
- PG Verschraubungen zur Kabeleinführung
- Fertigteilfundament

Schaltschrank liefern, am Wehrstandort aufstellen und betriebsfertig montieren. Wehrrahmenheizungen mit Schaltschrank betriebsfertig verdrahten.
Alle außenliegenden Leitungen sind im witterunsgfesten und vandalismusgehemmten Schutzrohr (Panzerrohr) zu verlegen und am Bauwerk.
Menge: 1,000 Psch

**11.0011 Montage Wehranlage**
Alle vormontierten Baugruppen der Wehranlage
(Verschlüsse, Dichtungen und Gleitleisten,
Maschinenrahmen mit Antrieben) anliefern montieren,
betriebsfertig einstellen und zur Trocken- und
Nassprüfung bereitstellen.
Der Maschinenrahmen ist auf dem Wehrrahmen am Bauwerk
unter Beachtung einer galvanischen Trennung zu
montieren. Der Montagestoss ist als Schraubverbindung
auszubilden, notwendige Knaggen zur Arretierung des
Maschinenrahmens sind mit zu kalkulieren.

Alle Transport- und Montagehilfen sind in die
Kalkulation einzubeziehen.
Menge: 1,000 Psch

**11.0012 Mitwirkung Werksprüfungen**
Mitwirkung bei Werksprüfungen im Werk.
Mitwirkung bei den Zustandsfeststellungen und
technischer Vorabnahmen im Werk vor dem Einbau.
Kontrollprüfungen der Schweißbaugruppen vor den
Kor.-schutzmaßnahmen und nach den Kor.-schutzmaßnahmen.
Die Termine sind den AG mind. 1 Wocher und verbindlich mitzuteilen.
Menge: 1,000 Psch

**11.0013 Testbetrieb Wehranlage * Trockenprüfung**
Testbetrieb einzelner Wehrfelder
und Mitwirkung zur Trockenprüfung.
Evtl. dafür erforderliche Bauteile, Geräte etc. die nicht Bestandteil des Auftrages sind (z. B. Mobilantrieb) stellen.
Stromaggregat bereitstellen
Stromaggregat zur Einspeisung der Wehranlage für die
Erprobung und technische Abnahme bereitstellen.
Leistung: 5 kW
Betriebszeit: 5h mit einer Tankfüllung
Menge: 1,000 Psch

**11.0014 Nassprüfung Wehrverschluss**
Naßprüfung Verschlüsse
Bedarfsweises ober- und unterwasserseitiges Befüllen und Entleeren des Wehrfeldes.
Dichtheitsprobe, Mitwirkung bei der Inbetriebnahme und
Prüfung jedes einzelnen Wehrfeldes.
Eventuelle erforderliche Nacherprobungen bei z. B. Undichtigkeiten, Einstellarbeiten o. ä. gehen zu Lasten des AN und werden nicht gesondert vergütet.
Menge: 1,000 Psch

*Hinweis: Vorbemerkungen*
Vorbemerkungen

Die folgenden Schweißnahtprüfungen sind nicht Bestandteil der Nachweisführungen, Abnahmezeugnisse der gelieferten Materialien. Jene sind in den betreffenden Positionen zu kalkulieren.

**11.0015 Prüfung Stahlblech**
Stahlblech ultraschallen und bewerten,
Prüfung im Werk,
Raster 200mm x 200mm.
Die Ergebnisse werden dem AG im Original übergeben.
Menge: 1,000 m2

**11.0016 Schweißnaht durchstrahlen im Werk Röntgen**
StL-Nr. 9921691711
Schweißnaht nach DIN 54111-1 durchstrahlen und nach
DIN EN 25817 bewerten, Originalfilm und Bewertung dem
AG übergeben.
Prüfung im Werk
durch Röntgen-Aufnahmen.
Menge: 6,000 m

**11.0017 Prüfung Schweißnaht Verfahren MT**
Schweißnaht mittels Magenetpulver (MT) prüfen und bewerten.
Die Ergebnisse werden dem AG im Original übergeben.
Menge: 10,000 m

### Titel 12 KORROSIONSSCHUTZARBEITEN

*Hinweis: Vorbemerkungen*
Vorbemerkungen

Für die Korrosionsschutzkategorie Im 1, Schutzdauer lang, AW= stark sind nur zugelassene Beschichtungssysteme nach der aktuellen Liste "Richtlinien für die Prüfung von Beschichtungssystemen für den Korrosionsschutz im Stahlwasserbau (RPB)" der BAW zulässig.

Bauteile mit Anforderungen an die Korrosionschutzkategorie C4 sind nach ZTV-KOR, Bauteil-Nr. 3.1, Nr. 1 auszuführen. Diesbezüglich sind nur Stoffe nach TL/TP-KOR-Stahlbauten, Anhang E, Bl. 87 zulässig.

Durch den Auftragnehmer sind die Eigenüberwachungsunterlagen des Korrosionschutzes einzureichen.

*Hinweis: Stahlwasserbau Wehr (Kor.-schutzkat. Im1+C4)*

**12.0001 Bauteile des Stahlwasserbaus reinigen. Oberfläche durch Sandstrahlen vorbereiten. Reinheitsgrad = SA 2 1/2.**
Bauteile des Stahlwasserbaus reinigen.
Oberfläche durch Sandstrahlen vorbereiten.
Reinheitsgrad = SA 2 1/2.
Oberflächenausbildung der nicht rostenenden Teile
(Wehrrahmen, Sohlbalken etc.) werden in den jeweiligen
Positionen gesondert vergütet.
Menge: 1,000 Psch

**12.0002 Bauteile Feuerverzinken * Triebstöcke, Druckleisten Dichtungen**
Gereinigte Bauteile des Stahlwasserbaus verzinken
Verzinkungsart = Feuerverzinkung, durchschnittliche
Schichtdicke nach DIN EN ISO 1461: 1997, min. 85 mym.
Bauteile:
Bauteile= Triebstöcke, Deck- Druckleisten
Menge: 635,000 kg

**12.0003 GB, ZB, DB atmosphärisch/ Luft beaufschlagte Teile herstellen * Wehranlage * C4/L * RAL 6021**
Bauteile des Stahlwasserbaus im atmosphärischen/ Luft beaufschlagten Bereich (Maschinenrahmen und Anbauteile)
mit Korrosionsschutz, Grund-, Zwischen- und Deckbeschichtung
entsprechend Baubeschreibung und Zeichnung versehen.
Korrosivtätskategorie C4, Schutzdauer lang,
Herstellung werksseitig.
Endfarbton = RAL 6021 - blassgrün

Bieterangaben:
  Beschichtungssystem:
'...................................'
  Beschichtungsstoff:
'...................................'
  Beschichtungsstärke:
'...................................' µm
Menge: 1,000 Psch

**12.0004 GB, ZB, DB wasserbeaufschlagte Teile herstellen * Im1/L * schwarz**
Die wasserbeaufschlagten Bauteile des Stahlwasserbaus
(Verschlüsse, Triebstöcke) und die Trag- / Deckleisten
der Dichtungen mit Korrosionsschutz, Grund-, Zwischen-
und Deckbeschichtung entsprechend Baubeschreibung
und Zeichnung versehen.
Triebstöcke nur bis ca. 1,00 m über Triebstockanschluss zum
Verschluss beschichten.
Korrosivtätskategorie Im1, Schutzdauer lang,
Abrasionswiderstand stark.
Herstellung werksseitig.
Endfarbton = schwarz

Bieterangaben:
  Beschichtungssystem:
'...................................'
  Beschichtungsstoff:
'...................................'
  Beschichtungsstärke:
'...................................' µm
Menge: 1,000 Psch

**12.0005 Vorbeschichtete Baugruppen deckbeschichten * 80 µm * RAL 6021**
Vorbeschichtete Baugruppen wie Motoren und Getriebe
im Farbton der Gesamtanlage mit einem mit dem Grundanstrich verträglichen System deckbeschichten.
Schichtdicke = 80 µm
Endfarbton = RAL 6021 - blassgrün
Menge: 1,000 Psch

*Hinweis: Stahl- und Metallbau (Kor.-schutzkat. C4)*

**12.0006 Stahlbauteil vorbereiten * SA 2,5 * Strahlen Werk * * Kragarm UK Bediensteg**
Stahlbauteil nach Unterlagen des AG für
Korrosionsschutz vorbereiten.
Bauteil = Stahlkonstruktion Kragarm für Bediensteg
- HEB180, L= 1.176 mm, S235JR
- HEB180, L= 1.750 mm, S235JR
- Knotenblech 4x Bl150/120x85x20 mm, S235JR
- Knotenblech 2x Bl150/120x85x14 mm, S235JR
- Blechverstärkung Bl180x440x20 mm, S235JR
- Anschlussblech Bl. 200x200x8 mm, S235JR
- Voute Bl 150/150x20 mm, S235JR
Oberfläche = unbeschichtet
Verfahren = Strahlen im Werk.
Strahlmittel = nach Wahl AN
Oberflächen-Reinheitsgrad = Be
nach DIN EN ISO 12 944, Teil 4
Menge: 4,000 St

**12.0007 WIE VOR, JEDOCH Stahlkonstruktion Unterkonstruktion für Bediensteg. Konstruktion bestehend aus: - 2x HEB140, L= 5.290 mm, S235JR - 6x U80, L= 1.030 mm, S235JR - 6x Anschlussblech f. Geländer Bl150x116x12 mm, S235JR**
Menge: 2,000 St

**12.0008 WIE VOR, JEDOCH Stahlkonstruktion Unterkonstruktion für Bediensteg. Konstruktion bestehend aus: - 2x HEB140, L= 6.580 mm, S235JR - 8x U80, L= 1.030 mm, S235JR - 8x Anschlussblech f. Geländer Bl150x116x12 mm**
Menge: 1,000 St

**12.0009 WIE VOR, JEDOCH Geländer für Bediensteg Wehranlage. Höhe = '1.100 mm, Handlauf und Knieleiste aus' aus Rundrohren ROk 60,3x2,9 mm. Fussleiste aus L-Profil 100x50x6 mm, Anschlussbleche Bl. 150x120x8 mm.**
Menge: 28,550 m

**12.0010 WIE VOR, JEDOCH Höhe = 760 mm (Absenkung im Bedienbereich)**
Menge: 6,000 m

**12.0011 WIE VOR, JEDOCH Stahlkonstruktion Treppe 3 Stg. 17/28 cm für Bediensteg Konstruktion bestehend aus: - 2x U160, L= 950 mm, S235JR Gitterrosttreppenstufen gesondert.**
WIE VOR, JEDOCH
Stahlkonstruktion Treppe 3 Stg. 17/28 cm für Bediensteg Konstruktion bestehend aus:
- 2x U160, L= 1.050 mm, S235JR
Gitterrosttreppenstufen gesondert.
Menge: 2,000 St

**12.0012 Stahlbauteil verzinken * Kragarm UK Bediensteg**
Stahlbauteil nach Unterlagen des AG verzinken.
Verbindungsmittel nach DIN EN ISO 965-4, Teil 10,
feuerverzinkt.
Feuerverzinkte Fläche nicht mit Öl bzw. Fett behandeln.
Bauteil = Stahlkonstruktion Kragarm für Bediensteg
- HEB180, L= 1.176 mm, S235JR
- HEB180, L= 1.750 mm, S235JR
- Knotenblech 4x Bl150/120x85x20 mm, S235JR
- Knotenblech 2x Bl150/120x85x14 mm, S235JR
- Blechverstärkung Bl180x440x20 mm, S235JR
- Anschlussblech Bl. 200x200x8 mm, S235JR
- Voute Bl 150/150x20 mm, S235JR
Verzinkungsart = Feuerverzinkung, durchschnittliche
Schichtdicke nach DIN EN ISO 1461: 1997, min. 85 mym
Menge: 4,000 St

**12.0013 WIE VOR, JEDOCH Stahlkonstruktion Unterkonstruktion für Bediensteg. Konstruktion bestehend aus: - 2x HEB140, L= 5.290 mm, S235JR - 6x U80, L= 1.030 mm, S235JR - 6x Anschlussblech f. Geländer Bl150x116x12 mm, S235JR**
Menge: 2,000 St

**12.0014 WIE VOR, JEDOCH Stahlkonstruktion Unterkonstruktion für Bediensteg. Konstruktion bestehend aus: - 2x HEB140, L= 6.580 mm, S235JR - 8x U80, L= 1.030 mm, S235JR - 8x Anschlussblech f. Geländer Bl150x116x12 mm**
Menge: 1,000 St

**12.0015 WIE VOR, JEDOCH Geländer für Bediensteg Wehranlage. Höhe = '1.100 mm, Handlauf und Knieleiste aus' aus Rundrohren ROk 60,3x2,9 mm. Fussleiste aus L-Profil 100x50x6 mm, Anschlussbleche Bl. 150x120x8 mm.**
Menge: 28,550 m

**12.0016 WIE VOR, JEDOCH Höhe = 760 mm (Absenkung im Bedienbereich)**
Menge: 6,000 m

**12.0017 WIE VOR, JEDOCH Stahlkonstruktion Treppe 3 Stg. 17/28 cm für Bediensteg Konstruktion bestehend aus: - 2x U160, L= 950 mm, S235JR Gitterrosttreppenstufen gesondert.**
WIE VOR, JEDOCH
Stahlkonstruktion Treppe 3 Stg. 17/28 cm für Bediensteg Konstruktion bestehend aus:
- 2x U160, L= 1.050 mm, S235JR
Gitterrosttreppenstufen gesondert.
Menge: 2,000 St

**12.0018 Stahlbauteil grundbeschichten * Kragarm UK Bediensteg**
Stahlbauteil nach Unterlagen des AG grundbeschichten.
Bauteil = Stahlkonstruktion Kragarm für Bediensteg
- HEB180, L= 1.176 mm, S235JR
- HEB180, L= 1.750 mm, S235JR
- Knotenblech 4x Bl150/120x85x20 mm, S235JR
- Knotenblech 2x Bl150/120x85x14 mm, S235JR
- Blechverstärkung Bl180x440x20 mm, S235JR
- Anschlussblech Bl. 200x200x8 mm, S235JR
- Voute Bl 150/150x20 mm, S235JR
Gesamtfläche.
Eine Grundbeschichtung im Werk.
Mit Druckluftspritzgerät auftragen.
Beschichtungsstoff =, Schichtdicke = EP als ZB,
Sollschichtdicke 80 mym (ZTV-KOR )
Angaben im Bieterangaben-Verzeichnis über
Stofflieferbezeichnung '.............................'
Lieferwerk '.........................................'
Menge: 4,000 St

**12.0019 WIE VOR, JEDOCH Stahlkonstruktion Unterkonstruktion für Bediensteg. Konstruktion bestehend aus: - 2x HEB140, L= 5.290 mm, S235JR - 6x U80, L= 1.030 mm, S235JR - 6x Anschlussblech f. Geländer Bl150x116x12 mm, S235JR**
Menge: 2,000 St

**12.0020 WIE VOR, JEDOCH Stahlkonstruktion Unterkonstruktion für Bediensteg. Konstruktion bestehend aus: - 2x HEB140, L= 6.580 mm, S235JR - 8x U80, L= 1.030 mm, S235JR - 8x Anschlussblech f. Geländer Bl150x116x12 mm**
Menge: 1,000 St

**12.0021 WIE VOR, JEDOCH Geländer für Bediensteg Wehranlage. Höhe = '1.100 mm, Handlauf und Knieleiste aus' aus Rundrohren ROk 60,3x2,9 mm. Fussleiste aus L-Profil 100x50x6 mm, Anschlussbleche Bl. 150x120x8 mm.**
Menge: 28,550 m

**12.0022 WIE VOR, JEDOCH Höhe = 760 mm (Absenkung im Bedienbereich)**
Menge: 6,000 m

**12.0023 WIE VOR, JEDOCH Stahlkonstruktion Treppe 3 Stg. 17/28 cm für Bediensteg Konstruktion bestehend aus: - 2x U160, L= 950 mm, S235JR Gitterrosttreppenstufen gesondert.**
WIE VOR, JEDOCH
Stahlkonstruktion Treppe 3 Stg. 17/28 cm für Bediensteg Konstruktion bestehend aus:
- 2x U160, L= 1.050 mm, S235JR
Gitterrosttreppenstufen gesondert.
Menge: 2,000 St

**12.0024 Stahlbauteil deckbeschichten * Kragarm UK Bediensteg* RAL 6021**
Stahlbauteil nach Unterlagen des AG deckbeschichten.
Bauteil = Stahlkonstruktion Kragarm für Bediensteg
- HEB180, L= 1.176 mm
- HEB180, L= 1.000 mm
- Blechverstärkungen 6x Bl. 150x115x20 mm,
- Schließblech Bl. 140x300x8 mm,
- Voute Bl 150/150x20 mm,
Gesamtfläche.
Eine Deckbeschichtung im Werk.
Mit Druckluft-Spritzgerät auftragen.
Kanten, Ecken, Schweißnähte, Niet- und Schraubenverbindungen mit Pinsel vorstreichen.
Beschichtungsstoff =, Schichtdicke = PUR,
Sollschichtdicke 80 mym (ZTV-KOR,),
Endfarbton RAL 6021 blassgrün
Angaben im Bieterangaben-Verzeichnis über
Stofflieferbezeichnung '.............................'
Lieferwerk '........................................'.
Menge: 4,000 m

**12.0025 WIE VOR, JEDOCH Stahlkonstruktion Unterkonstruktion für Bediensteg. Konstruktion bestehend aus: - 2x HEB140, L= 5.290 mm, S235JR - 6x U80, L= 1.030 mm, S235JR - 6x Anschlussblech f. Geländer Bl150x116x12 mm, S235JR**
Menge: 2,000 St

**12.0026 WIE VOR, JEDOCH Stahlkonstruktion Unterkonstruktion für Bediensteg. Konstruktion bestehend aus: - 2x HEB140, L= 6.580 mm, S235JR - 8x U80, L= 1.030 mm, S235JR - 8x Anschlussblech f. Geländer Bl150x116x12 mm**
Menge: 1,000 St

**12.0027 WIE VOR, JEDOCH Geländer für Bediensteg Wehranlage. Höhe = '1.100 mm, Handlauf und Knieleiste aus' aus Rundrohren ROk 60,3x2,9 mm. Fussleiste aus L-Profil 100x50x6 mm, Anschlussbleche Bl. 150x120x8 mm.**
Menge: 28,550 m

**12.0028 WIE VOR, JEDOCH Höhe = 760 mm (Absenkung im Bedienbereich)**
Menge: 6,000 m

**12.0029 WIE VOR, JEDOCH Stahlkonstruktion Treppe 3 Stg. 17/28 cm für Bediensteg Konstruktion bestehend aus: - 2x U160, L= 950 mm, S235JR Gitterrosttreppenstufen gesondert.**
WIE VOR, JEDOCH
Stahlkonstruktion Treppe 3 Stg. 17/28 cm für Bediensteg Konstruktion bestehend aus:
- 2x U160, L= 1.050 mm, S235JR
Gitterrosttreppenstufen gesondert.
Menge: 2,000 St

*Hinweis: Stahlspundwand, etc. (Kor.-schutzkat. Im1)*

**12.0030 Stahlkonstruktion vorbereiten* Spundbohle* Rostgrad A * Strahlen Werk * Sa 2 1/2**
StL-Nr. 1121811299190191
Stahlkonstruktion nach Leistungsbeschreibung des AG für
Korrosionsschutz vorbereiten.
Bauteil = 'Stahlspundbohle (L= 8,00 - 9,00 m),
Einzel- und Doppelbohlen,
Einzelgewicht bis 1,7 t,
Beschichtungshöhe 3,00 m, beidseitig'
Oberfläche unbeschichtet, Rostgrad A
DIN EN ISO 8501-1, Teil 4.
Teilfläche = 'nach Zeichnung'
Verfahren = Strahlen im Werk.
Strahlmittel = 'nach Wahl des AN'
Oberflächenvorbereitungsgrad Sa 2 1/2,
DIN EN ISO 12944-4, Teil 4.
Menge: 75,250 m2

**12.0031 WIE VOR, JEDOCH Bauteil = Stahlspundwandpfahl (8,00 m), Einzelgewicht bis 1,5 t, Beschichtungshöhe 3,00 m, beidseitig**
Menge: 11,000 m2

**12.0032 WIE VOR, JEDOCH Bauteil = Stahlspundwandpfahl (11,00 m), Einzelgewicht bis 2,6 t, Beschichtungshöhe 3,00 m, beidseitig**
Menge: 12,500 m2

**12.0033 Stahlkonstruktion beschichten* Eine Besch.i.Werk Zw+DbBesch.i.Werk Mit Airless .**
StL-Nr. 1121831299912399
Stahlkonstruktion nach Leistungsbeschreibung des AG mit
Beschichtungssystem, lt. "Liste der empfohlenen Be-
schichtungssysteme für den Stahlwasserbau" (www.baw.de)
versehen.
Kanten, Ecken, Schweißnähte, Niet- und Schraubenverbindungen sowie schwer zugängliche Bereiche vorstreichen.
Angaben im Bieterangaben-Verzeichnis über
Stofflieferbezeichnung = '............................'.
Bauteil = 'Stahlspundbohle (8,00 - 9,00 m),
Einzel- und Doppelbohlen,
Einzelgewicht bis 1,7 t,
Beschichtungshöhe 3,00 m, beidseitig'
Teilfläche = 'nach Zeichnung'
Eine Grundbeschichtung im Werk.
Zwischen- und Deckbeschichtung im Werk.
Mit Airless-Spritzgerät auftragen.
Beschichtungssystem = 'für Korrosionsschutzkategorie Im1, Schutzdauer lang, AW stark.
System nach Wahl des AN.
Endfarbton RAL 6021 - blassgrün'
Menge: 75,250 m2

**12.0034 WIE VOR, JEDOCH Bauteil = Stahlspundwandpfahl (8,00 m), Einzelgewicht bis 1,5 t, Beschichtungshöhe 3,00 m, beidseitig**
Menge: 11,000 m2

**12.0035 WIE VOR, JEDOCH Bauteil = Stahlspundwandpfahl (11,00 m), Einzelgewicht bis 2,6 t, Beschichtungshöhe 3,00 m, beidseitig**
Menge: 12,500 m2

**12.0036 Stahlbauteil vorbereiten * UK Lattenpegel* Rostgrad A Strahlen Werk * Sa 2 1/2**
StL-Nr. 1121812799010191
Stahlbauteil nach Leistungsbeschreibung des AG für
Korrosionsschutz vorbereiten.
Bauteil = '= Unterkonstruktion Lattenpegel,
Konstruktion bestehend aus:
- U-Profil U160, L= 2.600 mm
Stahlsorte S235JR'
Oberfläche unbeschichtet, Rostgrad A
DIN EN ISO 8501-1, Teil 4.
Verfahren = Strahlen im Werk.
Strahlmittel = 'nach Wahl AN'
Oberflächenvorbereitungsgrad Sa 2 1/2,
DIN EN ISO 12944-4: Teil 4.
Menge: 2,000 St

**12.0037 Stahlbauteil beschichten * UK Lattenpegel* Gesamtfläche Eine Besch.i.Werk Zw+DbBesch.i.Werk Mit Airless**
StL-Nr. 1121832799112399
Stahlkonstruktion nach Leistungsbeschreibung des AG mit
Beschichtungssystem, lt. "Liste der empfohlenen Be-
schichtungssysteme für den Stahlwasserbau" (www.baw.de)
versehen.
Kanten, Ecken, Schweißnähte, Niet- und Schraubenverbindungen sowie schwer zugängliche Bereiche vorstreichen.
Angaben im Bieterangaben-Verzeichnis über
Stofflieferbezeichnung = '...........................'
Bauteil = '= Unterkonstruktion Lattenpegel,
Konstruktion bestehend aus:
- U-Profil U160, L= 2.600 mm
Stahlsorte S235JR'
Gesamtfläche.
Eine Grundbeschichtung im Werk.
Zwischen- und Deckbeschichtung im Werk.
Mit Airless-Spritzgerät auftragen.
Beschichtungssystem = 'für Korrosionsschutzkategorie Im1, Schutzdauer lang,
AW stark. System nach Wahl des AN.
Endfarbton schwarz oder RAL 6021'
Menge: 2,000 St

*Hinweis: Allgemein*

**12.0038 Ausbesserungen Korrosionsschutz * Montagestöße Befestigungsstellen**
Ausbesserungen des Korrosionsschutzes auf der Baustelle
nach Abschluss aller Montage- und Schweißarbeiten.
Bauteile = alle Bauteile.
Ausbessern der werkseitig aufgebrachten Beschichtung
an Montagestößen, Befestigungsstellen und Anschlagpunkten.
Aufbau des Beschichtungssystems (C4 und Im1)
entsprechend Baubeschreibung und Zeichnung.
Menge: 1,000 Psch

**12.0039 Schichtdickenmessung durchführen**
Schichtdickenmessung zum Nachweis der
erforderlichen Schichtdicken,
auf der Baustelle im Beisein des AG durchführen.
Bauteile = alle Bauteile
Schichtdickenmessgerät wird durch AN gestellt.
Nachweisführung bis zum Erreichen der erforderlichen
Schichtddicken.
Menge: 1,000 Psch

### Titel 13 AUSRÜSTUNG, SONSTIGES

**13.0001 Staumarkenschild * gelber Grund, schwarze Symbole * Schild an Stahl-Spundwand * Stahlblech emaliert/ Kunststoff OF glatt**
Staumarkenschild,
gelber Grund, schwarze Symbole liefern und nach Zeichnung montieren.
Abmessungen = ca. 20 x 20 cm.
Kennzeichnung mit Symbol "Höhenkote mit Spiegelstrich"
Staumarke an Stahl-Spundwand befestigen.
Material = Stahl, emaliert oder verwitterungsfester Kunststoff
Oberfläche = glatt
Einmessung der Staumarke wird gesondert vergütet.
Menge: 1,000 St

**13.0002 Lattenpegel * gelber Grund, schwarze Teilung, E= 10 cm/ 2cm, b= 12 cm * L= 250 cm**
Lattenpegel,
gelber Grund, schwarze Teilung und Schrift, E=10 cm,
Teilung 2 cm/dm,
Lattenlänge = 250 cm (in Teillängen nach Wahl AN),
Bezugsbezeichnung UK-Latte= "10" usw.,
Breite ca. 12 cm liefern und nach Zeichnung an Kunststoffbohle/ Pegelkonstruktion montieren.
Lattenpegel mittels Schrauben M 10, W.-St. 1.4301 befestigen.
Material = Stahlblech emaliert oder verwitterungsfester Kunststoff
Oberfläche = glatt (keine erhabenen Skalierungen und Zahlen)
Pegelnull = Fachbaumhöhe +25,15
Unterkonstruktion und Einmessung der Pegellatten
wird gesondert vergütet.
Menge: 2,000 St

**13.0003 Rohrpfosten aufstellen Länge>2500-3000mm R.St. 76,1/2,9 mm mit Erdanker * Fundament Typ A**
StL-Nr. 1913030243101110
Rohrpfosten mit Abdeckkappe für Verkehrsschild aufstellen einschl. anfallenden Aushubarbeiten. Stahlteile
feuerverzinkt. Umgebende Fläche entsprechend dem früheren Zustand herstellen.
Pfostenlänge = über 2500 mm bis 3000 mm.
Rohr = Stahl 76,1/2,9 mm.
Pfosten mit biegesteifem Erdanker aus Rundstahl, ca.
250 mm vom unteren Rohrende.
Aufstellung in Boden/Homogenbereich nach Unterlagen des
AG.
Fundament Typ A nach IVZ-Norm.
Überschüssigen Aushub innerhalb der Baustelle flächenhaft verteilen.
Menge: 1,000 St

**13.0004 Hinweisschildträger aufstellen .* Aluminium Korros. ges.verg. Fund.+Anker vorh.**
Hinweisschildträger einschl. Befestigungselement
für Hinweisschild des AG liefern und herstellen.
Schildträger der Größe DIN A3,
Material = Aluminium,
Blechstärke > 3 mm,
Hinweisschild des AG auf Schildträger befestigen,
Schildträger mittels Rohrschellen an Rohrpfosten
und Rohrgeländer montieren.
Sämtliche Befestigungsteile feuerverzinkt oder
gleichwertiger Art.
Menge: 1,000 St

**13.0005 WIE VOR, JEDOCH Schild des AG anbringen.**
Menge: 1,000 St

### Titel 14 PFLANZARBEITEN

*Hinweis: Vorbemerkungen*
Vorbemerkungen

Es sind nur nachweislich zertifizierte, autochthone, standortgerechte Gehölze gemäß "Verwendung gebietseigener Gehölze bei der Pflanzung in der freien Natur" zu verwenden.
Die Herkunft der Gehöze muss nachweislich aus dem Vorkommensgebiet 2.1 (Ostdeutsches Tiefland) erfolgen.

Für die Pflanzungen ist ein Jahr Fertigstellungspflege, vorgesehen. Als Nachweis für die Durchführung der landschaftsgärtnerischen Arbeiten hat der AN die Durchführung der Pflegegänge  mindestens 3 Tage vorher schriftlich anzuzeigen. Dies umfasst auch die Durchführung der Wässerungsgänge. Für die Durchführung der landschaftsgärtnerischen Arbeiten sind DIN 18916 und DIN 18919 zu beachten.
Überwachung der Pflanzungen auf Krankheiten und Schädlingsbefall (Meldung an AG).

**14.0001 Alnus glutinosa liefern H 2xv mDb 12-14 VkG 2.1**
Alnus glutinosa (Schwar-Erle) liefern.
Hochstamm, zweimal verpflanzt, mit Drahtballen, mit
gerader Stammverlängerung innerhalb der Krone, Stammumfang 12 bis 14 cm.
Vorkommensgebiet 2.1, Ostdeutsches Tiefland.
Menge: 1,000 St

**14.0002 Hochstamm / Alleebaum pflanzen Hü.14-18,Sol.m.B. * 100x100x70 cm Boden, DU 100 cm Bodenverb.gesond. * Boden einplan.**
StL-Nr. 2110731849307101
Hochstamm, Alleebaum, Stammbusch oder Solitär pflanzen.
Pflanzschnitt durchführen. Pflanzloch herstellen.
Brauchbaren Boden wieder einbauen. Gehölz liefern wird
gesondert vergütet.
Hochstamm/Stammbusch, Stammumfang über 14 bis 18 cm,
Solitär mit Ballen/Container.
Pflanzung 'im Gewässerrandstreifen'
Pflanzloch 100 x 100 x 70 cm.
Gießrand aus anstehendem Boden herstellen, Mindesthöhe
des Gießrandes über der Pflanzscheibe 20 cm, Durchmesser 100 cm.
Bodenverbesserungsstoffe nach Unterlagen des AG mit dem
brauchbaren Boden vermischen. Bodenverbesserungsstoffe
werden gesondert vergütet.
Überschüssigen Boden seitlich einplanieren.
Menge: 1,000 St

**14.0003 Austauschboden für Pflanzgruben, obere Bodenschicht, liefern und einbauen**
Austauschboden für Pflanzgruben herstellen.
Homogenes, bodenverbesserndes Pflanzsubstrat
(Kompost) mit guter Wasserhaltefähigkeit
und erhöhter Resistenz gegen Erosion als Bodenaustausch
der oberen Bodenschicht für Gehölzpflanzungen.
Ansatz= 30 l je Pflanzloch
Austauschboden liefern und in Pflanzgrube einbauen.
Menge: 0,050 m3

**14.0004 Baumverankerung (Pfahlbock) herst . Dreibock L 4 m, DU 8-10cm geschält Querholz halbr. 1 Bindung/Pfahl Baumgurt 50 mm Verbissschutz**
StL-Nr. 2110734424211501
Baumverankerung als Pfahlbock herstellen. Pfähle gekegelt bzw. gefast und gespitzt, standfest einschlagen.
Pfahlbock mit drei Pfählen.
Pfahllänge 4,00 m, Zopfdurchmesser 8 bis 10 cm.
Pfahl aus Nadelholz geschält.
Pfahlzöpfe durch Querhölzer seitlich verbinden, Pfahlverbindung = Halbrundholz geschält, Durchmesser = 50mm.
Eine Bindung je Pfahl.
Bindung = Baumgurt, 50 mm breit. Bindung am Pfahl annageln.
Verbissschutz aus Maschendraht, Sechseckgeflecht, Ma-
schenweite 25 mm, 1,00 m hoch, anbringen und 10 cm tief
in den Boden einlassen.
Menge: 1,000 St

**14.0005 Rindenschutz herstellen StU bis 20 cm Höhe bis 2,20 m Stammschutzfarbe**
StL-Nr. 211073521101
Rindenschutz herstellen.
Stammumfang bis 20 cm.
Schutzhöhe bis 2,20 m.
Schutz = Stammschutzfarbe, Mindesthaltbarkeit 5 Jahre.
Menge: 1,000 St

**14.0006 Pflanzscheibe mulchen Pflanzsch. DU 100 Nadelholzr. 10/80 Dicke 10 cm**
StL-Nr. 211073604202
Pflanzscheibe von Gehölz gleichmäßig dick mulchen.
Pflanzscheibengröße, Durchmesser = 100 cm.
Mulchstoff = Nadelholzrinde 10/80 mm, C/N-Verhältnis
>60.
Dicke der Mulchschicht = 10 cm.
Menge: 1,000 St

*Hinweis: Fertigstellungspflege*

**14.0007 Einzelgehölz pflegen 1. Pflegegang Fertigst.pflege Pflanzsch. jäten Mulde, DU 100 cm Pfl.sch ü. 100 cm Stamm u. Stock Bindung nachbess. richten,entfernen**
StL-Nr. 2110761811134213
Hochstamm, Stammbusch, Solitärpflanze oder Heister in
Einzelstellung pflegen. Unerwünschter Aufwuchs nach
Wahl des AN verwerten.
Erster Pflegegang.
Während der Fertigstellungspflege.
Pflanzscheibe, gemulcht, jäten.
Gießrand aus anstehendem Boden erhalten, Gießmuldenhöhe
20 cm, Durchmesser 100 cm.
Pflanzscheibengröße, Durchmesser über 100 cm.
Stamm- und Stockaustriebe entfernen und nach Wahl des
AN verwerten.
Pfähle und Bindungen nachbessern, zu enge Bindungen lockern. Ersetzen fehlender Pfähle wird gesondert
vergütet.
Gehölze richten und antreten, zu schwach austreibend
zurückschneiden, abgestorbene Gehölze/Gehölzteile entfernen und nach Wahl des AN verwerten.
Menge: 1,000 St

**14.0008 WIE VOR, JEDOCH 2. Pflegegang in der Fertigstellungspflege**
Menge: 1,000 St

**14.0009 Einzelgehölz wässern Hochstamm, Stbu 6 Wässerungsgänge 100 Liter Fertigst.pflege**
StL-Nr. 211076041261
Einzelgehölz wässern, Wasser liefern. Bodenart, Exposition und Standort nach Unterlagen des AG. Wurzelraum
ausreichend durchfeuchten. Abgerechnet wird die Wässerung des Einzelgehölzes pro Jahr.
Gehölz = Hochstamm, Stammbusch.
Anzahl der Wässerungsgänge pro Jahr = 6.
Mindestwassermenge je Pflanze pro Wässerungsgang = 100
Liter.
Während der Fertigstellungspflege.
Menge: 1,000 St

**14.0010 Baumverankerung entfernen Dreibock Verank. Verw. AN**
StL-Nr. 2110762431
Baumverankerung einschl. Bindung entfernen.
Verankerung = Dreibock.
Verankerung nach Wahl des AN verwerten.
Menge: 1,000 St

**14.0011 Schutzvorrichtung entfernen Drahth./K.mansch.**
StL-Nr. 2110762601
Schutzvorrichtung von Gehölz entfernen. Schutzvorrichtung nach Wahl des AN verwerten.
Vorrichtung = Drahthose/Kunststoffmanschette.
Menge: 1,000 St

**14.0012 Erziehungsschn. an Jungbaum durchf. Baumhöhe bis 4 m Stammh. ü. 3-4 m Kronen-DU ü. 2-3m geschnitten**
StL-Nr. 2110772801320300
Erziehungs-/Aufbauschnitt an Jungbaum durchführen. Gattung, Art und Sorte nach Unterlagen des AG. Konkurrenztriebe sowie starke, nicht deutlich untergeordnete Äste
(größer 50 v.H. des Stammdurchmessers in Höhe des
Schnittes) und Zwiesel entfernen. Seitenäste der Vorkrone einkürzen. Schnittführung auf Astring. Sich reibende, kreuzende und nach innen wachsende Triebe sowie
abgestorbenes Holz in der Endkrone entfernen. Stamm-
und Stockaustriebe entfernen. Abgerechnet wird nach
Stück Baum. Schnittgut nach Wahl des AN verwerten.
Baumhöhe bis 4,00 m.
Stammhöhe über 3,00 m bis 4,00 m.
Kronendurchmesser über 2,00 m bis 3,00 m.
Pflegezustand = Schnittmaßnahmen regelmäßig durchgeführt.
Menge: 1,000 St
